# Recuperador de calor e umidade ar-ar. Instalação em teto

- Propriedade do ficheiro: CYPE INGENIEROS, S.A.
- Formato: FIEBDC-3/2002
- Âmbito geográfico: Brasil
- Moeda: BRL
- Custos indiretos: 3.00 %
- Despesas gerais: 13.00 %
- Lucro: 6.00 %
- IVA: 17.00 %

## I Instalações

### IC Aquecimento, refrigeração, climatização e água quente

#### ICR Sistemas de condução de ar

**ICR115** Un Recuperador de calor e umidade ar-ar. Instalação em teto.
Recuperador entálpico ar-ar, eficiência de recuperação calorífica a velocidade alta 78,3%, vazão de ar nominal a velocidade máxima 150 m³/h, pressão de ar nominal a velocidade máxima 90 Pa, consumo elétrico a velocidade alta 111 W, dimensões 285x525x776 mm, peso 24 kg, pressão sonora a velocidade máxima 27 dBA, alimentação monofásica (230V/50Hz), com ligações de 100 mm de diâmetro, permutador de calor de alta eficiência, pré-filtros de ar, ventiladores com motor DC de 3 velocidades, com alteração de modo automático de operação de recuperação a free-cooling e possibilidade de controle domótico. Instalação em teto.
Inclui: Marcação. Colocação e fixação. Ligação e verificação do seu correto funcionamento.
Critério de medição de projeto: Número de unidades previstas, segundo documentação gráfica de Projeto.
Critério de quantitativos de obra: Medir-se-á o número de unidades realmente executadas segundo especificações de Projeto.

| Código | Un | Descrição | Rendimento | Preço | Importância |
|---|---|---|---|---|---|
| mt42dai650a | Un | Recuperador entálpico ar-ar, eficiência de recuperação calorífica a velocidade alta 78,3%, vazão de ar nominal a velocidade máxima 150 m³/h, pressão de ar nominal a velocidade máxima 90 Pa, consumo elétrico a velocidade alta 111 W, dimensões 285x525x776 mm, peso 24 kg, pressão sonora a velocidade máxima 27 dBA, alimentação monofásica (230V/50Hz), com ligações de 100 mm de diâmetro, permutador de calor de alta eficiência, pré-filtros de ar, ventiladores com motor DC de 3 velocidades, com alteração de modo automático de operação de recuperação a free-cooling e possibilidade de controle domótico. (material) | 1.000 | 11021.84 | 11021.84 |
| mo005 | h | Instalador de ar condicionado. (mão de obra) | 0.732 | 40.91 | 29.95 |
| mo104 | h | Ajudante de instalador de ar condicionado. (mão de obra) | 0.732 | 30.78 | 22.53 |
| % | % | Custos diretos complementares | 2 % | 11074.32 | 221.49 |
|  |  | Custos diretos |  |  | 11295.81 |
