# Unidade de tratamento de ar (UTA) de baixo perfil, a dois tubos, com bateria de água quente

- Propriedade do ficheiro: CYPE INGENIEROS, S.A.
- Formato: FIEBDC-3/2002
- Âmbito geográfico: Brasil
- Moeda: BRL
- Custos indiretos: 3.00 %
- Despesas gerais: 13.00 %
- Lucro: 6.00 %
- IVA: 17.00 %

## I Instalações

### IC Aquecimento, refrigeração, climatização e água quente

#### ICT Unidades de tratamento de ar (UTAs)

**ICT030** Un Unidade de tratamento de ar (UTA) de baixo perfil, a dois tubos, com bateria de água quente.
Unidade de tratamento de ar, para colocação em forro, com bateria de água quente de cobre/alumínio de 2 filas, de baixa altura (380 mm), envolvente exterior pintada a verde (RAL 5018) e cinza (RAL 7024), painel sanduíche com isolamento de lã de rocha M0 de 25 mm de espessura, ventilador centrífugo de ensamblagem direta monofásica de 230 V, filtro gravimétrico plissado G4 com tratamento anti-microbiano; com válvula de três vias com bypass (4 vias), com acionador. Totalmente montada, ligada e colocada em funcionamento pela empresa instaladora para a verificação do seu correto funcionamento.
Inclui: Implantação da unidade. Colocação e fixação da unidade. Ligação com as redes de abastecimento de água, elétrica, de coleta de condensados, e de dutos. Colocação em funcionamento.
Critério de medição de projeto: Número de unidades previstas, segundo documentação gráfica de Projeto.
Critério de quantitativos de obra: Medir-se-á o número de unidades realmente executadas segundo especificações de Projeto.

| Código | Un | Descrição | Rendimento | Preço | Importância |
|---|---|---|---|---|---|
| mt42ctc010b | Un | Unidade de tratamento de ar, para colocação em forro, com bateria de água quente de cobre/alumínio de 2 filas, de baixa altura (380 mm), envolvente exterior pintada a verde (RAL 5018) e cinza (RAL 7024), painel sanduíche com isolamento de lã de rocha M0 de 25 mm de espessura, ventilador centrífugo de ensamblagem direta monofásica de 230 V, filtro gravimétrico plissado G4 com tratamento anti-microbiano. (material) | 1.000 | 7800.60 | 7800.60 |
| mt42vsi010dg | Un | Válvula de três vias com bypass (4 vias), com acionador; inclusive ligações e montagem. (material) | 1.000 | 669.69 | 669.69 |
| mo005 | h | Instalador de ar condicionado. (mão de obra) | 4.180 | 40.91 | 171.00 |
| mo104 | h | Ajudante de instalador de ar condicionado. (mão de obra) | 4.180 | 30.78 | 128.66 |
| % | % | Custos diretos complementares | 2 % | 8769.95 | 175.40 |
|  |  | Custos diretos |  |  | 8945.35 |
