# Unidade de tratamento de ar (UTA) a quatro tubos, com bateria de água fria e bateria de água quente

- Propriedade do ficheiro: CYPE INGENIEROS, S.A.
- Formato: FIEBDC-3/2002
- Âmbito geográfico: Brasil
- Moeda: BRL
- Custos indiretos: 3.00 %
- Despesas gerais: 13.00 %
- Lucro: 6.00 %
- IVA: 17.00 %

## I Instalações

### IC Aquecimento, refrigeração, climatização e água quente

#### ICT Unidades de tratamento de ar (UTAs)

**ICT100** Un Unidade de tratamento de ar (UTA) a quatro tubos, com bateria de água fria e bateria de água quente.
Unidade de tratamento de ar, modelo TKM-50/1 "TROX", tamanho 1, formada por caixilho autoportante de chapa de aço galvanizado pintado com esquinas de alumínio injetado e junta de estanqueidade perimetral, painéis e portas de tipo sanduíche de 25 mm, constituídos por duas chapas e isolamento de lã mineral, portas com dobradiças e barras de abertura rápida, soco para cada módulo formado por perfis do tipo U de chapa de aço galvanizado, bateria de frio de 4 filas, bateria de calor de 1 fila, de tubos de cobre e asas de alumínio, comportas preparadas para motorizar, recuperador estático com free-cooling, filtro para o ar exterior plano G3, filtro para o ar de impulsão plano G4, filtro para o ar de retorno plano G3, ventilador de impulsão modelo AT 7-7 com motor de 1,1 kW, ventilador de retorno modelo AT 7-7 com motor de 0,75 kW. Totalmente montada, ligada e colocada em funcionamento pela empresa instaladora para a verificação do seu correto funcionamento.
Inclui: Implantação da unidade. Colocação e fixação da unidade. Ligação com as redes de abastecimento de água, elétrica, de coleta de condensados, e de dutos. Colocação em funcionamento.
Critério de medição de projeto: Número de unidades previstas, segundo documentação gráfica de Projeto.
Critério de quantitativos de obra: Medir-se-á o número de unidades realmente executadas segundo especificações de Projeto.

| Código | Un | Descrição | Rendimento | Preço | Importância |
|---|---|---|---|---|---|
| mt42trx551bbcjd | Un | Unidade de tratamento de ar, modelo TKM-50/1 "TROX", tamanho 1, formada por caixilho autoportante de chapa de aço galvanizado pintado com esquinas de alumínio injetado e junta de estanqueidade perimetral, painéis e portas de tipo sanduíche de 25 mm, constituídos por duas chapas e isolamento de lã mineral, portas com dobradiças e barras de abertura rápida, soco para cada módulo formado por perfis do tipo U de chapa de aço galvanizado, bateria de frio de 4 filas, bateria de calor de 1 fila, de tubos de cobre e asas de alumínio, comportas preparadas para motorizar, recuperador estático com free-cooling, filtro para o ar exterior plano G3, filtro para o ar de impulsão plano G4, filtro para o ar de retorno plano G3, ventilador de impulsão modelo AT 7-7 com motor de 1,1 kW, ventilador de retorno modelo AT 7-7 com motor de 0,75 kW. (material) | 1.000 | 28937.52 | 28937.52 |
| mo005 | h | Instalador de ar condicionado. (mão de obra) | 0.874 | 40.91 | 35.76 |
| mo104 | h | Ajudante de instalador de ar condicionado. (mão de obra) | 0.874 | 30.78 | 26.90 |
| % | % | Custos diretos complementares | 2 % | 29000.18 | 580.00 |
|  |  | Custos diretos |  |  | 29580.18 |
