# Estaca geotérmica

- Propriedade do ficheiro: CYPE INGENIEROS, S.A.
- Formato: FIEBDC-3/2002
- Âmbito geográfico: Brasil
- Moeda: BRL
- Custos indiretos: 3.00 %
- Despesas gerais: 13.00 %
- Lucro: 6.00 %
- IVA: 17.00 %

## I Instalações

### IC Aquecimento, refrigeração, climatização e água quente

#### ICU Geotermia

**ICU018** Un Estaca geotérmica.
Tubulação para formação de estaca geotérmica, formada por tubo de polietileno reticulado (PE-Xa), de 25 mm de diâmetro exterior e 2,3 mm de espessura, SDR11, com pés para união em U de tubos, distanciadores para tubos, atilhos de fixação à armadura da estaca (não incluída neste preço), curvatubos de plástico, tampões para os tubos. Incluindo ligações de tubulações e arremates. Totalmente montada, ligada e testada.
Inclui: Colocação de tubulações, acessórios e peças especiais. Ligação de todos os circuitos.
Critério de medição de projeto: Número de unidades previstas, segundo documentação gráfica de Projeto.
Critério de quantitativos de obra: Medir-se-á o número de unidades realmente executadas segundo especificações de Projeto.

| Código | Un | Descrição | Rendimento | Preço | Importância |
|---|---|---|---|---|---|
| mt37tpu075bc | m | Tubo de polietileno reticulado (PE-Xa), de 25 mm de diâmetro exterior e 2,3 mm de espessura, SDR11, segundo ISO 15875-2, com o preço incrementado em 10% relativamente a acessórios e peças especiais. (material) | 82.000 | 12.57 | 1030.74 |
| mt37sgu031a | Un | Distanciador para tubos de 25 mm de diâmetro. (material) | 12.000 | 20.84 | 250.08 |
| mt37sgu030a | Un | Pé de polietileno de alta densidade (PE 100), para união em U de tubos, electrossoldável. (material) | 4.000 | 268.04 | 1072.16 |
| mt37tpu705a | Un | Atilho de poliamida para fixação da tubulação. (material) | 80.000 | 0.24 | 19.20 |
| mt37sgu035b | Un | Curvatubos de plástico, de 25 mm de diâmetro. (material) | 8.000 | 18.02 | 144.16 |
| mt37sgu033b | Un | Tampão para tubo de polietileno reticulado (PE-Xa) de 25 mm de diâmetro, SDR11. (material) | 8.000 | 5.36 | 42.88 |
| mo004 | h | Montador de instalações de calefação. (mão de obra) | 0.857 | 42.82 | 36.70 |
| mo103 | h | Ajudante de montador de instalações de calefação. (mão de obra) | 0.857 | 32.08 | 27.49 |
| % | % | Custos diretos complementares | 2 % | 2623.41 | 52.47 |
|  |  | Custos diretos |  |  | 2675.88 |
