# Unidade ar-água, bomba de calor aerotérmica, para produção de água quente

- Propriedade do ficheiro: CYPE INGENIEROS, S.A.
- Formato: FIEBDC-3/2002
- Âmbito geográfico: Brasil
- Moeda: BRL
- Custos indiretos: 3.00 %
- Despesas gerais: 13.00 %
- Lucro: 6.00 %
- IVA: 17.00 %

## I Instalações

### IC Aquecimento, refrigeração, climatização e água quente

#### ICV Unidades centrais para aquecimento, refrigeração, climatização e água quente

**ICV050** Un Unidade ar-água, bomba de calor aerotérmica, para produção de água quente.
Bomba de calor aerotérmica, ar-água, para produção de água quente, para gás R-134a, para instalação no interior, com interface de usuário com ecrã LCD e controle digital, potência calorífica nominal de 2 kW, COP = 3,77, reservatório de água quente de aço vitrificado de 270 litros, perfil de consumo XL, dimensões 1835x700x735 mm, resistência elétrica de apoio de 2 kW, alimentação monofásica a 230 V, pressão sonora 40 dBA, limites operativos: entrada de ar entre -10°C e 35°C, saída de água a 60°C (70°C com a resistência elétrica de apoio). Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42jun010b | Un | Bomba de calor aerotérmica, ar-água, para produção de água quente, para gás R-134a, para instalação no interior, com interface de usuário com ecrã LCD e controle digital, potência calorífica nominal de 2 kW, COP = 3,77, reservatório de água quente de aço vitrificado de 270 litros, perfil de consumo XL, dimensões 1835x700x735 mm, resistência elétrica de apoio de 2 kW, alimentação monofásica a 230 V, pressão sonora 40 dBA, limites operativos: entrada de ar entre -10°C e 35°C, saída de água a 60°C (70°C com a resistência elétrica de apoio). (material) | 1.000 | 15736.16 | 15736.16 |
| mt37sve010d | Un | Registro de esfera de latão niquelado para enroscar de 1". (material) | 1.000 | 36.28 | 36.28 |
| mt37sve010c | Un | Registro de esfera de latão niquelado para enroscar de 3/4". (material) | 1.000 | 21.81 | 21.81 |
| mo005 | h | Instalador de ar condicionado. (mão de obra) | 0.836 | 40.91 | 34.20 |
| mo104 | h | Ajudante de instalador de ar condicionado. (mão de obra) | 0.836 | 30.78 | 25.73 |
| % | % | Custos diretos complementares | 2 % | 15854.18 | 317.08 |
|  |  | Custos diretos |  |  | 16171.26 |
