# Unidade interior de ar condicionado

- Propriedade do ficheiro: CYPE INGENIEROS, S.A.
- Formato: FIEBDC-3/2002
- Âmbito geográfico: Brasil
- Custos indiretos: 3.00 %
- Despesas gerais: 13.00 %
- Lucro: 6.00 %
- IVA: 17.00 %

## I Instalações

### IC Aquecimento, climatização e água quente

#### ICW Sistema VRF (Mitsubishi Heavy Industries)

**ICW310** Un Unidade interior de ar condicionado, de cassete de 4 vias, sistema ar-ar multi-split com vazão variável de refrigerante, para gás R-410A, alimentação monofásica (230V/50Hz), modelo FDT28KXE6F "MITSUBISHI HEAVY INDUSTRIES", potência frigorífica nominal 2,8 kW, potência calorífica nominal 3,2 kW, controle por cabo com ecrã tátil LCD, modelo Eco Touch RC-EX1A.
Fornecimento e instalação de unidade interior de ar condicionado, de cassete de 4 vias, sistema ar-ar multi-split com vazão variável de refrigerante, para gás R-410A, alimentação monofásica (230V/50Hz), modelo FDT28KXE6F "MITSUBISHI HEAVY INDUSTRIES", potência frigorífica total nominal 2,8 kW (temperatura de bulbo úmido de ar interior 19°C, temperatura de bulbo seco do ar exterior 35°C), potência calorífica nominal 3,2 kW (temperatura de bulbo seco de ar interior 20°C, temperatura de bulbo úmido do ar exterior 6°C), nível sonoro (velocidade baixa) 30 dBA, vazão de ar (velocidade elevada) 1200 m³/h, de 246x840x840 mm e 22 kg, painel decorativo de 35x950x950 mm e 5,5 kg, com válvula de expansão eletrônica, filtro, tomada cunhada para ar exterior, kit de montagem, bomba e mangueira de drenagem, controle por cabo com ecrã tátil LCD, modelo Eco Touch RC-EX1A. Totalmente montada, ligada e colocada em funcionamento pela empresa instaladora para a verificação do seu correto funcionamento.
Inclui: Implantação da unidade. Instalação da unidade. Ligação do equipamento às linhas frigoríficas. Ligação do equipamento à rede elétrica. Ligação do equipamento ao circuito de controle. Ligação do equipamento à rede de drenagem. Colocação em funcionamento.
Critério de medição de projeto: Número de unidades previstas, segundo documentação gráfica de Projeto.
Critério de quantitativos de obra: Medir-se-á o número de unidades realmente executadas segundo especificações de Projeto.

| Código | Un | Descrição | Rendimento | Preço | Importância |
|---|---|---|---|---|---|
| mt42mhi410a | Un | Unidade interior de ar condicionado, de cassete de 4 vias, sistema ar-ar multi-split com vazão variável de refrigerante, para gás R-410A, alimentação monofásica (230V/50Hz), modelo FDT28KXE6F "MITSUBISHI HEAVY INDUSTRIES", potência frigorífica total nominal 2,8 kW (temperatura de bulbo úmido de ar interior 19°C, temperatura de bulbo seco do ar exterior 35°C), potência calorífica nominal 3,2 kW (temperatura de bulbo seco de ar interior 20°C, temperatura de bulbo úmido do ar exterior 6°C), nível sonoro (velocidade baixa) 30 dBA, vazão de ar (velocidade elevada) 1200 m³/h, de 246x840x840 mm e 22 kg, painel decorativo de 35x950x950 mm e 5,5 kg, com válvula de expansão eletrônica, filtro, tomada cunhada para ar exterior, kit de montagem, bomba e mangueira de drenagem. (material) | 1.000 | 1748.60 | 1748.60 |
| mt42mhi520a | Un | Controle por cabo com ecrã tátil LCD, modelo Eco Touch RC-EX1A "MITSUBISHI HEAVY INDUSTRIES". (material) | 1.000 | 171.06 | 171.06 |
| mt42mhi900 | m | Cabo bus blindado de 2 fios, de 0,5 mm² de seção por fio (material) | 3.000 | 1.01 | 3.03 |
| mt35tpt010ke | m | Tubo rígido de PVC VD-F de 16 mm de diâmetro exterior e 1,3 mm de espessura. Resistência à compressão 1250 N, resistência ao impacto 6 joules, temperatura de trabalho -25°C até 90°C, classificação 4442, com o preço incrementado em 20% relativamente a acessórios e peças especiais. (material) | 3.000 | 2.07 | 6.21 |
| mo004 | h | Oficial de 1ª instalador de ar condicionado. (mão de obra) | 1.157 | 6.40 | 7.40 |
| mo102 | h | Ajudante de instalador de ar condicionado. (mão de obra) | 1.157 | 3.83 | 4.43 |
| % | % | Custos diretos complementares | 2 % | 1940.73 | 38.81 |
|  |  | Custos diretos |  |  | 1979.54 |
