# Controle centralizado da instalação de climatização

- Propriedade do ficheiro: CYPE INGENIEROS, S.A.
- Formato: FIEBDC-3/2002
- Âmbito geográfico: Brasil
- Moeda: BRL
- Custos indiretos: 3.00 %
- Despesas gerais: 13.00 %
- Lucro: 6.00 %
- IVA: 17.00 %

## I Instalações

### IC Aquecimento, refrigeração, climatização e água quente

#### ICX Dispositivos de controle centralizado

**ICX010** Un Controle centralizado da instalação de climatização.
Controle centralizado da instalação de climatização formado pelos seguintes elementos: controlador de instalação (BC), com capacidade de gerir até 60 fan-coils via bus de comunicações configurável para 2 tubos só de frio ou só de calor, 2 tubos frio e calor com ou sem apoio de resistências eléctricas e 4 tubos; interface homem-máquina (HMI), para visualização e configuração, com ecrã LCD iluminado, com 8 linhas de texto em vários idiomas; adaptador de chiller (relé + bornes); transformador para controlador de instalação; sonda de temperatura exterior para controlador de instalação; caixa de PVC para controlador de instalação, de 380x300x120 mm; alimentador de bus; cabo de bus de comunicações de 1 par, de 1 mm² de seção, entrelaçado de 5 voltas por metro. Totalmente montado, ligado e testado.
Inclui: Marcação. Colocação e fixação dos elementos. Ligação com a rede elétrica.
Critério de medição de projeto: Número de unidades previstas, segundo documentação gráfica de Projeto.
Critério de quantitativos de obra: Medir-se-á o número de unidades realmente executadas segundo especificações de Projeto.

| Código | Un | Descrição | Rendimento | Preço | Importância |
|---|---|---|---|---|---|
| mt42cnt010a | Un | Controlador de instalação (BC), com capacidade de gerir até 60 fan-coils via bus de comunicações configurável para 2 tubos só de frio ou só de calor, 2 tubos frio e calor com ou sem apoio de resistências eléctricas e 4 tubos. (material) | 1.000 | 8833.28 | 8833.28 |
| mt42cnt020a | Un | Adaptador de chiller (relé + bornes). (material) | 1.000 | 314.76 | 314.76 |
| mt42cnt030a | Un | Transformador para controlador de instalação. (material) | 1.000 | 388.42 | 388.42 |
| mt42cnt050a | Un | Sonda de temperatura exterior para controlador de instalação. (material) | 1.000 | 254.49 | 254.49 |
| mt42cnt060a | Un | Caixa de PVC para controlador de instalação, de 380x300x120 mm. (material) | 1.000 | 502.27 | 502.27 |
| mt42cnt070a | Un | Alimentador de bus. (material) | 1.000 | 2846.20 | 2846.20 |
| mt42cnt040a | Un | Interface homem-máquina (HMI), para visualização e configuração, com ecrã LCD iluminado, com 8 linhas de texto em vários idiomas. (material) | 1.000 | 3361.86 | 3361.86 |
| mt42cnt120a | m | Cabo de bus de comunicações de 1 par, de 1 mm² de seção, entrelaçado de 5 voltas por metro. (material) | 100.000 | 34.82 | 3482.00 |
| mo005 | h | Instalador de ar condicionado. (mão de obra) | 2.132 | 40.91 | 87.22 |
| mo104 | h | Ajudante de instalador de ar condicionado. (mão de obra) | 2.132 | 30.78 | 65.62 |
| % | % | Custos diretos complementares | 2 % | 20136.12 | 402.72 |
|  |  | Custos diretos |  |  | 20538.84 |
