# Controle centralizado para sistema solar térmico

- Propriedade do ficheiro: CYPE INGENIEROS, S.A.
- Formato: FIEBDC-3/2002
- Âmbito geográfico: Brasil
- Moeda: BRL
- Custos indiretos: 3.00 %
- Despesas gerais: 13.00 %
- Lucro: 6.00 %
- IVA: 17.00 %

## I Instalações

### IC Aquecimento, refrigeração, climatização e água quente

#### ICX Dispositivos de controle centralizado

**ICX025** Un Controle centralizado para sistema solar térmico.
Central de controle de tipo diferencial para sistema de captação solar térmica, com proteção contra sobre-temperatura do coletor solar, indicação de temperaturas e falha técnica, e ecrã LCD retroiluminado, com sondas de temperatura. Totalmente montado, ligado e testado.
Inclui: Marcação. Colocação e fixação dos elementos. Ligação com a rede elétrica.
Critério de medição de projeto: Número de unidades previstas, segundo documentação gráfica de Projeto.
Critério de quantitativos de obra: Medir-se-á o número de unidades realmente executadas segundo especificações de Projeto.

| Código | Un | Descrição | Rendimento | Preço | Importância |
|---|---|---|---|---|---|
| mt38csg080a | Un | Central de controle de tipo diferencial para sistema de captação solar térmica, com proteção contra sobre-temperatura do coletor solar, indicação de temperaturas e falha técnica, e ecrã LCD retroiluminado. (material) | 1.000 | 1426.70 | 1426.70 |
| mt35tpt010ke | m | Tubo rígido de PVC VD-F de 16 mm de diâmetro exterior e 1,3 mm de espessura. Resistência à compressão 1250 N, resistência ao impacto 6 joules, temperatura de trabalho -25°C até 90°C, classificação 4442, com o preço incrementado em 20% relativamente a acessórios e peças especiais. (material) | 10.000 | 11.90 | 119.00 |
| mt35cep010aa | m | Cabo unipolar H07V-U, sendo a sua tensão atribuída de 450/750 V, reação ao fogo classe Eca segundo NP EN 50575, com condutor unifilar de cobre classe 1 de 1,5 mm² de seção, com isolamento de PVC. (material) | 20.000 | 0.52 | 10.40 |
| mo005 | h | Instalador de ar condicionado. (mão de obra) | 10.555 | 40.91 | 431.81 |
| mo104 | h | Ajudante de instalador de ar condicionado. (mão de obra) | 10.555 | 30.78 | 324.88 |
| % | % | Custos diretos complementares | 2 % | 2312.79 | 46.26 |
|  |  | Custos diretos |  |  | 2359.05 |
