# Interface para controle centralizado de caldeiras

- Propriedade do ficheiro: CYPE INGENIEROS, S.A.
- Formato: FIEBDC-3/2002
- Âmbito geográfico: Brasil
- Moeda: BRL
- Custos indiretos: 3.00 %
- Despesas gerais: 13.00 %
- Lucro: 6.00 %
- IVA: 17.00 %

## I Instalações

### IC Aquecimento, refrigeração, climatização e água quente

#### ICX Dispositivos de controle centralizado

**ICX030** Un Interface para controle centralizado de caldeiras.
Módulo de comunicação com porta RS232, para caldeiras com quadro de regulação. Totalmente montado, ligado e testado.
Inclui: Marcação. Colocação e fixação do interface.
Critério de medição de projeto: Número de unidades previstas, segundo documentação gráfica de Projeto.
Critério de quantitativos de obra: Medir-se-á o número de unidades realmente executadas segundo especificações de Projeto.

| Código | Un | Descrição | Rendimento | Preço | Importância |
|---|---|---|---|---|---|
| mt38cbu800a | Un | Módulo de comunicação com porta RS232, para caldeiras com quadro de regulação. (material) | 1.000 | 3134.17 | 3134.17 |
| mo005 | h | Instalador de ar condicionado. (mão de obra) | 0.105 | 40.91 | 4.30 |
| mo104 | h | Ajudante de instalador de ar condicionado. (mão de obra) | 0.105 | 30.78 | 3.23 |
| % | % | Custos diretos complementares | 2 % | 3141.70 | 62.83 |
|  |  | Custos diretos |  |  | 3204.53 |
