# Detector infravermelho com lente Fresnel

- Propriedade do ficheiro: CYPE INGENIEROS, S.A.
- Formato: FIEBDC-3/2002
- Âmbito geográfico: Brasil
- Moeda: BRL
- Custos indiretos: 3.00 %
- Despesas gerais: 13.00 %
- Lucro: 6.00 %
- IVA: 17.00 %

## I Instalações

### ID Segurança

#### IDD Sensores de presença

**IDD020** Un Detector infravermelho com lente Fresnel.
Detector volumétrico infra-vermelho de lente Fresnel, cobertura volumétrica de 9 m/360°, de 34 zonas sensíveis e 5 planos, com led de teste e proteção anti-abertura. Instalação superficial no teto. Inclusive elementos de fixação.
Inclui: Marcação. Fixação ao paramento. Montagem, ligação e verificação do seu correto funcionamento.
Critério de medição de projeto: Número de unidades previstas, segundo documentação gráfica de Projeto.
Critério de quantitativos de obra: Medir-se-á o número de unidades realmente executadas segundo especificações de Projeto.

| Código | Un | Descrição | Rendimento | Preço | Importância |
|---|---|---|---|---|---|
| mt41ing070a | Un | Detector volumétrico infra-vermelho de lente Fresnel, cobertura volumétrica de 9 m/360°, de 34 zonas sensíveis e 5 planos, com led de teste e proteção anti-abertura, para instalar na superfície do teto. Inclusive elementos de fixação. (material) | 1.000 | 363.78 | 363.78 |
| mo006 | h | Instalador de redes e equipamentos de detecção e segurança. (mão de obra) | 0.261 | 40.91 | 10.68 |
| mo105 | h | Ajudante de instalador de redes e equipamentos de detecção e segurança. (mão de obra) | 0.261 | 30.78 | 8.03 |
| % | % | Custos diretos complementares | 2 % | 382.49 | 7.65 |
|  |  | Custos diretos |  |  | 390.14 |
