# Espelho de mecanismos embutidos

- Propriedade do ficheiro: CYPE INGENIEROS, S.A.
- Formato: FIEBDC-3/2002
- Âmbito geográfico: Brasil
- Moeda: BRL
- Custos indiretos: 3.00 %
- Despesas gerais: 13.00 %
- Lucro: 6.00 %
- IVA: 17.00 %

## I Instalações

### IE Elétricas

#### IEM Mecanismos

**IEM150** Un Espelho de mecanismos embutidos.
Espelho para um elemento, gama básica, de cor branca.
Inclui: Marcação. Montagem.
Critério de medição de projeto: Número de unidades previstas, segundo documentação gráfica de Projeto.
Critério de quantitativos de obra: Medir-se-á o número de unidades realmente executadas segundo especificações de Projeto.

| Código | Un | Descrição | Rendimento | Preço | Importância |
|---|---|---|---|---|---|
| mt33gbg950a | Un | Espelho para um elemento, gama básica, de cor branca. (material) | 1.000 | 14.46 | 14.46 |
| mo003 | h | Eletricista. (mão de obra) | 0.042 | 42.82 | 1.80 |
| % | % | Custos diretos complementares | 2 % | 16.26 | 0.33 |
|  |  | Custos diretos |  |  | 16.59 |
