# Malha de aterramento para estrutura

- Propriedade do ficheiro: CYPE INGENIEROS, S.A.
- Formato: FIEBDC-3/2002
- Âmbito geográfico: Brasil
- Moeda: BRL
- Custos indiretos: 3.00 %
- Despesas gerais: 13.00 %
- Lucro: 6.00 %
- IVA: 17.00 %

## I Instalações

### IE Elétricas

#### IEP Aterramentos

**IEP010** Un Malha de aterramento para estrutura.
Malha de aterramento para estrutura de concreto do edifício composta por 80 m de cabo condutor de cobre nu recozido de 50 mm² de seção para a linha principal de aterramento do edifício, enterrado a uma profundidade mínima de 80 cm, 10 m de cabo condutor de cobre nu recozido de 50 mm² de seção para a linha de ligação de aterramento dos pilares de concreto a ligar e 2 hastes para rede de aterramento formada por peça de aço cobreado com banho eletrolítico de 15 mm de diâmetro e 2 m de comprimento, enterrada a uma profundidade mínima de 80 cm. Incluindo, conectores tipo grampo, soldas aluminotérmicas, caixa de verificação e ponte de teste. Totalmente montada, ligada e testada.
Inclui: Marcação. Ligações do eletrodo e da linha de ligação. Montagem do ponto de ligação à terra. Marcação da linha principal de terra. Fixação. Marcação de derivações de terra. Ligações das derivações. Ligação à massa da rede.
Critério de medição de projeto: Número de unidades previstas, segundo documentação gráfica de Projeto.
Critério de quantitativos de obra: Medir-se-á o número de unidades realmente executadas segundo especificações de Projeto.

| Código | Un | Descrição | Rendimento | Preço | Importância |
|---|---|---|---|---|---|
| mt35ttc010c | m | Condutor de cobre nu, de 50 mm². (material) | 90.000 | 35.85 | 3226.50 |
| mt35tte010b | Un | Eletrodo para rede de terra cobreado com 300 µm, fabricado em aço, de 15 mm de diâmetro e 2 m de comprimento. (material) | 2.000 | 134.16 | 268.32 |
| mt35tta040 | Un | Conector tipo grampo para ligação de haste. (material) | 4.000 | 7.46 | 29.84 |
| mt35tts010b | Un | Solda aluminotérmica do cabo condutor a seção circular. (material) | 4.000 | 30.79 | 123.16 |
| mt35tta010 | Un | Caixa de polipropileno para aterramento, de 300x300 mm, com tampa removível. (material) | 1.000 | 551.55 | 551.55 |
| mt35tta030 | Un | Ponte para comprovação de ligação à terra de la instalação elétrica. (material) | 1.000 | 342.86 | 342.86 |
| mt35www020 | Un | Material auxiliar para instalações de aterramento. (material) | 1.000 | 8.57 | 8.57 |
| mo003 | h | Eletricista. (mão de obra) | 3.553 | 42.82 | 152.14 |
| mo102 | h | Ajudante de eletricista. (mão de obra) | 3.553 | 32.08 | 113.98 |
| % | % | Custos diretos complementares | 2 % | 4816.92 | 96.34 |
|  |  | Custos diretos |  |  | 4913.26 |
