# Ligação equipotencial

- Propriedade do ficheiro: CYPE INGENIEROS, S.A.
- Formato: FIEBDC-3/2002
- Âmbito geográfico: Brasil
- Moeda: BRL
- Custos indiretos: 3.00 %
- Despesas gerais: 13.00 %
- Lucro: 6.00 %
- IVA: 17.00 %

## I Instalações

### IE Elétricas

#### IEP Aterramentos

**IEP030** Un Ligação equipotencial.
Ligação equipotencial em local úmido através de condutor rígido de cobre de 4 mm² de seção, ligando à terra todas as canalizações metálicas existentes e todos os elementos condutores que estejam acessíveis através de abraçadeiras de latão. Inclusive caixas de ligação e repartidores. Totalmente montada, ligada e testada.
Inclui: Marcação. Ligações do eletrodo e da linha de ligação. Montagem do ponto de ligação à terra. Marcação da linha principal de terra. Fixação. Marcação de derivações de terra. Ligações das derivações. Ligação à massa da rede.
Critério de medição de projeto: Número de unidades previstas, segundo documentação gráfica de Projeto.
Critério de quantitativos de obra: Medir-se-á o número de unidades realmente executadas segundo especificações de Projeto.

| Código | Un | Descrição | Rendimento | Preço | Importância |
|---|---|---|---|---|---|
| mt35ttc020c | m | Condutor rígido unipolar de cobre, isolado, 750 V e 4 mm² de seção, para ligação equipotencial. (material) | 7.000 | 3.66 | 25.62 |
| mt35ttc030 | Un | Abraçadeira de latão. (material) | 5.000 | 10.44 | 52.20 |
| mt35www020 | Un | Material auxiliar para instalações de aterramento. (material) | 0.250 | 8.57 | 2.14 |
| mo003 | h | Eletricista. (mão de obra) | 0.836 | 42.82 | 35.80 |
| mo102 | h | Ajudante de eletricista. (mão de obra) | 0.836 | 32.08 | 26.82 |
| % | % | Custos diretos complementares | 2 % | 142.58 | 2.85 |
|  |  | Custos diretos |  |  | 145.43 |
