# Interruptor crepuscular modular

- Propriedade do ficheiro: CYPE INGENIEROS, S.A.
- Formato: FIEBDC-3/2002
- Âmbito geográfico: Brasil
- Moeda: BRL
- Custos indiretos: 3.00 %
- Despesas gerais: 13.00 %
- Lucro: 6.00 %
- IVA: 17.00 %

## I Instalações

### IE Elétricas

#### IEX Aparelhagem

**IEX130** Un Interruptor crepuscular modular.
Interruptor crepuscular, com célula fotoeléctrica. Totalmente montado, ligado e testado.
Inclui: Marcação. Montagem, fixação e nivelação. Ligação.
Critério de medição de projeto: Número de unidades previstas, segundo documentação gráfica de Projeto.
Critério de quantitativos de obra: Medir-se-á o número de unidades realmente executadas segundo especificações de Projeto.

| Código | Un | Descrição | Rendimento | Preço | Importância |
|---|---|---|---|---|---|
| mt35cgm080a | Un | Interruptor crepuscular com célula fotoeléctrica, inclusive acessórios de montagem. (material) | 1.000 | 1303.61 | 1303.61 |
| mo003 | h | Eletricista. (mão de obra) | 0.261 | 42.82 | 11.18 |
| % | % | Custos diretos complementares | 2 % | 1314.79 | 26.30 |
|  |  | Custos diretos |  |  | 1341.09 |
