# Bateria de medidores divisionários para abastecimento de água potável

- Propriedade do ficheiro: CYPE INGENIEROS, S.A.
- Formato: FIEBDC-3/2002
- Âmbito geográfico: Brasil
- Moeda: BRL
- Custos indiretos: 3.00 %
- Despesas gerais: 13.00 %
- Lucro: 6.00 %
- IVA: 17.00 %

## I Instalações

### IF Abastecimento de água

#### IFC Medidores

**IFC020** Un Bateria de medidores divisionários para abastecimento de água potável.
Bateria de aço galvanizado, de 2 1/2" DN 65 mm e saídas com ligação com flange, para centralização de um máximo de 18 medidores de 1/2" DN 15 mm em duas filas, com registro, válvulas de entrada, torneiras de verificação, válvulas de retenção, válvulas de saída, ligações e quadro de classificação. Inclusive suportes para o coletor e material auxiliar.
Critérios considerados na determinação do preço da unidade de obra: O preço não inclui os medidores de água.
Inclui: Marcação. Colocação e fixação do suporte da bateria de medidores. Colocação e fixação de acessórios e peças especiais. Colocação da bateria. Colocação do quadro de classificação. Ligação e verificação do seu correto funcionamento.
Critério de medição de projeto: Número de unidades previstas, segundo documentação gráfica de Projeto.
Critério de quantitativos de obra: Medir-se-á o número de unidades realmente executadas segundo especificações de Projeto.

| Código | Un | Descrição | Rendimento | Preço | Importância |
|---|---|---|---|---|---|
| mt37svc010r | Un | Registro de gaveta de latão fundido, para enroscar, de 2 1/2". (material) | 1.000 | 188.93 | 188.93 |
| mt37ccb010hb | Un | Bateria de aço galvanizado de 2 1/2" DN 65 mm, para centralização de 18 medidores divisionários de água em duas filas, de 1330x620 mm. Inclusive suporte e flange. (material) | 1.000 | 883.10 | 883.10 |
| mt37sve010b | Un | Registro de esfera de latão niquelado para enroscar de 1/2". (material) | 36.000 | 14.77 | 531.72 |
| mt37sgl012a | Un | Torneira de verificação de latão, para enroscar, de 1/2". (material) | 18.000 | 15.35 | 276.30 |
| mt37svr010a | Un | Válvula de retenção de latão para enroscar de 1/2". (material) | 18.000 | 12.84 | 231.12 |
| mt37ccb040a | Un | Tubo de ligação de aço inoxidável, de 3/4", de 400 mm de comprimento. (material) | 18.000 | 41.26 | 742.68 |
| mt37ccb015ha | Un | Quadro de classificação metálico para centralização de 18 medidores particulares de água em duas filas. (material) | 1.000 | 31.93 | 31.93 |
| mt37www010 | Un | Material auxiliar para instalações de abastecimento de água. (material) | 1.000 | 4.18 | 4.18 |
| mo008 | h | Encanador. (mão de obra) | 9.405 | 40.91 | 384.76 |
| mo107 | h | Ajudante de encanador. (mão de obra) | 4.703 | 30.78 | 144.76 |
| % | % | Custos diretos complementares | 2 % | 3419.48 | 68.39 |
|  |  | Custos diretos |  |  | 3487.87 |
