# Medidor de água

- Propriedade do ficheiro: CYPE INGENIEROS, S.A.
- Formato: FIEBDC-3/2002
- Âmbito geográfico: Brasil
- Moeda: BRL
- Custos indiretos: 3.00 %
- Despesas gerais: 13.00 %
- Lucro: 6.00 %
- IVA: 17.00 %

## I Instalações

### IF Abastecimento de água

#### IFC Medidores

**IFC090** Un Medidor de água.
Medidor de água fria de leitura direta, de jato simples, vazão nominal 1,5 m³/h, diâmetro 1/2", temperatura máxima 30°C, pressão máxima 16 bar, apto para águas muito duras, com tampa, nípeis de ligação e precinto.
Inclui: Marcação. Colocação. Ligação.
Critério de medição de projeto: Número de unidades previstas, segundo documentação gráfica de Projeto.
Critério de quantitativos de obra: Medir-se-á o número de unidades realmente executadas segundo especificações de Projeto.

| Código | Un | Descrição | Rendimento | Preço | Importância |
|---|---|---|---|---|---|
| mt37alb100a | Un | Medidor de água fria de leitura direta, de jato simples, vazão nominal 1,5 m³/h, diâmetro 1/2", temperatura máxima 30°C, pressão máxima 16 bar, apto para águas muito duras, com tampa, nípeis de ligação e precinto. (material) | 1.000 | 100.57 | 100.57 |
| mt38www012 | Un | Material auxiliar para instalações de aquecimento e água quente (material) | 1.000 | 14.06 | 14.06 |
| mo004 | h | Montador de instalações de calefação. (mão de obra) | 0.418 | 40.91 | 17.10 |
| % | % | Custos diretos complementares | 2 % | 131.73 | 2.63 |
|  |  | Custos diretos |  |  | 134.36 |
