# Ramal de distribuição

- Propriedade do ficheiro: CYPE INGENIEROS, S.A.
- Formato: FIEBDC-3/2002
- Âmbito geográfico: Brasil
- Moeda: BRL
- Custos indiretos: 3.00 %
- Despesas gerais: 13.00 %
- Lucro: 6.00 %
- IVA: 17.00 %

## I Instalações

### IF Abastecimento de água

#### IFM Ramais de distribuição

**IFM010** Un Ramal de distribuição.
Ramal de distribuição de 12 m de comprimento, colocado superficialmente e fixado ao paramento, formado por tubo de polietileno reticulado (PE-Xa), série 5, de 20 mm de diâmetro exterior, PN=6 atm e 1,9 mm de espessura, fornecido em rolos; purgador automático de ar de latão e válvula de secionamento de esfera de latão niquelado. Inclusive material auxiliar para montagem e fixação, acessórios e peças especiais.
Inclui: Marcação. Colocação e fixação de tubos, acessórios e peças especiais. Montagem do purgador de ar e do registro.
Critério de medição de projeto: Número de unidades previstas, segundo documentação gráfica de Projeto.
Critério de quantitativos de obra: Medir-se-á o número de unidades realmente executadas segundo especificações de Projeto.

| Código | Un | Descrição | Rendimento | Preço | Importância |
|---|---|---|---|---|---|
| mt37tpu400b | Un | Material auxiliar para montagem e fixação das tubulações de polietileno reticulado (PE-Xa), série 5, de 20 mm de diâmetro exterior. (material) | 12.000 | 0.47 | 5.64 |
| mt37tpu010rd | m | Tubo de polietileno reticulado (PE-Xa), série 5, de 20 mm de diâmetro exterior, PN=6 atm e 1,9 mm de espessura, fornecido em rolos, segundo ISO 15875-2, com o preço incrementado em 15% relativamente a acessórios e peças especiais. (material) | 12.000 | 12.29 | 147.48 |
| mt37sgl020d | Un | Purgador automático de ar com bóia e rosca de 1/2" de diâmetro, corpo e tampa de latão, para uma pressão máxima de funcionamento de 10 bar e uma temperatura máxima de 110°C. (material) | 1.000 | 26.34 | 26.34 |
| mt37sve010b | Un | Registro de esfera de latão niquelado para enroscar de 1/2". (material) | 1.000 | 14.90 | 14.90 |
| op00ato010 |  | Parafusadeira. | 1.000 | 0.00 | 0.00 |
| op00mar010 |  | Martelo. | 1.000 | 0.00 | 0.00 |
| op00tal010 |  | Furadeira. | 1.000 | 0.00 | 0.00 |
| mo008 | h | Encanador. (mão de obra) | 0.658 | 42.82 | 28.18 |
| mo107 | h | Ajudante de encanador. (mão de obra) | 0.658 | 32.08 | 21.11 |
| % | % | Custos diretos complementares | 2 % | 243.65 | 4.87 |
|  |  | Custos diretos |  |  | 248.52 |
