# Ramal de introdução de gás

- Propriedade do ficheiro: CYPE INGENIEROS, S.A.
- Formato: FIEBDC-3/2002
- Âmbito geográfico: Brasil
- Moeda: BRL
- Custos indiretos: 3.00 %
- Despesas gerais: 13.00 %
- Lucro: 6.00 %
- IVA: 17.00 %

## I Instalações

### IG Gases combustíveis

#### IGA Ramais de ligação

**IGA020** Un Ramal de introdução de gás.
Fornecimento e instalação de ramal de introdução colocado superficialmente, de 8 m de comprimento, que une a caixa de corte geral com o registro de edifício, constituído por tubulação de diâmetro 2" (50 mm) de aço, fixada ao paramento, com as suas correspondentes juntas e peças especiais, colocadas através de soldagem elétrica, com registro de edifício alojada em nicho situado na vedação ou no hall de entrada formada por registro de gaveta de latão fundido, de diâmetro 2", que permitirá o corte total de abastecimento ao edifício e estará situada dentro do mesmo. Inclusive marco e tampa de ferro fundido dúctil, ferragens de pendurar, fechadura e fixação do marco na abertura previamente preparada para o seu alojamento. Totalmente montado, ligado e testado.
Inclui: Marcação. Disposição de tubos e peças especiais. Fixação de tubulações ao paramento. Montagem do registro. Formação do nicho. Colocação do marco e da tampa. Montagem da instalação. Limpeza das zonas a unir.
Critério de medição de projeto: Número de unidades previstas, segundo documentação gráfica de Projeto.
Critério de quantitativos de obra: Medir-se-á o número de unidades realmente executadas segundo especificações de Projeto.

| Código | Un | Descrição | Rendimento | Preço | Importância |
|---|---|---|---|---|---|
| mt08tan010gm | m | Tubo de aço-carbono preto, com solda longitudinal por resistência elétrica, série M, de 2" DN 50 mm de diâmetro e 3,6 mm de espessura, com o preço incrementado em 60% relativamente a acessórios e peças especiais. (material) | 8.000 | 45.15 | 361.20 |
| mt37aar010c | Un | Marco e tampa de ferro fundido dúctil de 50x50 cm, segundo Companhia Abastecedora. (material) | 1.000 | 119.27 | 119.27 |
| mt37svc010o | Un | Registro de gaveta de latão fundido, para enroscar, de 2". (material) | 1.000 | 88.44 | 88.44 |
| mt08tan320 | Un | Material auxiliar para montagem e fixação das tubulações de aço-carbono preto. (material) | 4.500 | 13.65 | 61.43 |
| op00ato010 |  | Parafusadeira. | 1.000 | 0.00 | 0.00 |
| op00mar010 |  | Martelo. | 1.000 | 0.00 | 0.00 |
| op00tal010 |  | Furadeira. | 1.000 | 0.00 | 0.00 |
| mo010 | h | Instalador de gás. (mão de obra) | 2.383 | 40.91 | 97.49 |
| mo109 | h | Ajudante de instalador de gás. (mão de obra) | 2.383 | 30.78 | 73.35 |
| mo020 | h | Pedreiro. (mão de obra) | 0.314 | 32.24 | 10.12 |
| mo113 | h | Auxiliar de serviços gerais. (mão de obra) | 0.314 | 27.81 | 8.73 |
| % | % | Custos diretos complementares | 2 % | 820.03 | 16.40 |
|  |  | Custos diretos |  |  | 836.43 |
