# Caixa de corte geral

- Propriedade do ficheiro: CYPE INGENIEROS, S.A.
- Formato: FIEBDC-3/2002
- Âmbito geográfico: Brasil
- Moeda: BRL
- Custos indiretos: 3.00 %
- Despesas gerais: 13.00 %
- Lucro: 6.00 %
- IVA: 17.00 %

## I Instalações

### IG Gases combustíveis

#### IGA Ramais de ligação

**IGA030** Un Caixa de corte geral.
Caixa de corte geral para baixa pressão de vazão nominal 6 m³/h, composta de: válvula, redutor tipo B6N VSI para uma vazão máximo de 6 m³/h, 0,1 a 4 bar de pressão de entrada e 20 mbar de pressão de saída, caixa S 2300 de chapa eletrozincada de 350x485x197 mm e medidor (não incluído neste preço), para instalação de habitação unifamiliar ou local de utilização coletiva ou comercial. Inclusive ligação a terra, curvas, tampão e elementos de fixação. Totalmente montada, ligada e testada.
Inclui: Colocação e fixação da caixa. Colocação de peças especiais. Colocação e fixação de elementos de regulação e segurança. Ligação.
Critério de medição de projeto: Número de unidades previstas, segundo documentação gráfica de Projeto.
Critério de quantitativos de obra: Medir-se-á o número de unidades realmente executadas segundo especificações de Projeto.

| Código | Un | Descrição | Rendimento | Preço | Importância |
|---|---|---|---|---|---|
| mt43cgp050a | Un | Válvula de encravamento manual de 3/4". (material) | 1.000 | 39.83 | 39.83 |
| mt37tcb010d | Un | Curva 90° de cobre rígido, 20/22 mm. (material) | 2.000 | 6.24 | 12.48 |
| mt43cgp040b | Un | Tampão de latão de 3/4". (material) | 1.000 | 4.04 | 4.04 |
| mt43cgp020aa | Un | Redutor tipo B6N VSI para uma vazão máximo de 6 m³/h, 0,1 a 4 bar de pressão de entrada e 20 mbar de pressão de saída. (material) | 1.000 | 132.60 | 132.60 |
| mt43cgp010a | Un | Caixa S 2300 de chapa eletrozincada de 350x485x197 mm, com tampa com a palavra "Gás" e a expressão "Proibido fumar ou foguear". (material) | 1.000 | 113.87 | 113.87 |
| mt35ttc010a | m | Condutor de cobre nu, de 25 mm². (material) | 2.000 | 9.69 | 19.38 |
| mt35ttc030 | Un | Abraçadeira de latão. (material) | 1.000 | 10.44 | 10.44 |
| mt35tte010b | Un | Eletrodo para rede de terra cobreado com 300 µm, fabricado em aço, de 15 mm de diâmetro e 2 m de comprimento. (material) | 1.000 | 134.16 | 134.16 |
| mt43www010 | Un | Material auxiliar para instalações de gás. (material) | 2.000 | 4.21 | 8.42 |
| mq06hor010 | h | Betoneira elétrica com uma capacidade de amassamento de 160 l. (equipamento) | 0.005 | 13.50 | 0.07 |
| mo010 | h | Instalador de gás. (mão de obra) | 4.180 | 42.82 | 178.99 |
| mo109 | h | Ajudante de instalador de gás. (mão de obra) | 2.090 | 32.08 | 67.05 |
| % | % | Custos diretos complementares | 2 % | 721.33 | 14.43 |
|  |  | Custos diretos |  |  | 735.76 |
