# Boca de carga desviada

- Propriedade do ficheiro: CYPE INGENIEROS, S.A.
- Formato: FIEBDC-3/2002
- Âmbito geográfico: Brasil
- Moeda: BRL
- Custos indiretos: 3.00 %
- Despesas gerais: 13.00 %
- Lucro: 6.00 %
- IVA: 17.00 %

## I Instalações

### IG Gases combustíveis

#### IGD Reservatórios

**IGD105** Un Boca de carga desviada.
Boca de carga desviada de aço, de 1 1/2" (40 mm) composta por conjunto de válvulas, manômetro e acessórios de ligação, alojada em nicho com marco e porta. Inclusive material auxiliar para montagem e fixação, acessórios e peças especiais, marco e porta de inspeção de poliéster, fechadura de triângulo e lingueta para cadeado.
Critérios considerados na determinação do preço da unidade de obra: O preço não inclui a execução do nicho nem a colocação do marco e da porta.
Inclui: Montagem, ligação e verificação do seu correto funcionamento.
Critério de medição de projeto: Número de unidades previstas, segundo documentação gráfica de Projeto.
Critério de quantitativos de obra: Medir-se-á o número de unidades realmente executadas segundo especificações de Projeto.

| Código | Un | Descrição | Rendimento | Preço | Importância |
|---|---|---|---|---|---|
| mt43acv150 | Un | Boca de carga de latão com clapeta, com rosca cónica NPT de 1 1/4" de diâmetro. (material) | 1.000 | 81.05 | 81.05 |
| mt43acv100d | Un | Registro de esfera de aço inoxidável com comando de alavanca, com rosca cilíndrica GAS fêmea-fêmea de 1 1/2" de diâmetro, PN=56 bar. (material) | 2.000 | 516.28 | 1032.56 |
| mt08tan330f | Un | Material auxiliar para montagem e fixação das tubulações de aço, de 1 1/2" DN 40 mm. (material) | 0.600 | 2.41 | 1.45 |
| mt08tan010fm | m | Tubo de aço-carbono preto, com solda longitudinal por resistência elétrica, série M, de 1 1/2" DN 40 mm de diâmetro e 3,2 mm de espessura, com o preço incrementado em 60% relativamente a acessórios e peças especiais. (material) | 0.600 | 32.04 | 19.22 |
| mt43acv090a | Un | Registro de esfera de latão com comando de alavanca, com rosca cilíndrica GAS fêmea-fêmea de 1/4" de diâmetro, PN=30 bar, acabamento cromado. (material) | 1.000 | 21.32 | 21.32 |
| mt43www050 | Un | Manômetro de aço inoxidável com banho de glicerina e diâmetro de esfera de 60 mm, com tomada vertical, para montagem roscado de 1/4", escala de pressão de 0 a 40 bar. (material) | 1.000 | 33.44 | 33.44 |
| mt43acv200 | Un | Válvula de segurança de latão, com rosca cónica NPT de 3/4" de diâmetro. (material) | 1.000 | 99.36 | 99.36 |
| mt43acv250 | Un | Acoplamento de latão fêmea-macho com porca, para boca de carga, com rosca trapezoidal ACME de 1 3/4" de diâmetro e rosca cónica NPT de 1" de diâmetro. (material) | 1.000 | 62.46 | 62.46 |
| mt43www060 | Un | Marco e porta de poliéster de 350x485 mm, com fechadura de triângulo e lingueta para cadeado. (material) | 1.000 | 128.38 | 128.38 |
| mo010 | h | Instalador de gás. (mão de obra) | 2.090 | 40.91 | 85.50 |
| mo109 | h | Ajudante de instalador de gás. (mão de obra) | 2.090 | 30.78 | 64.33 |
| % | % | Custos diretos complementares | 2 % | 1629.07 | 32.58 |
|  |  | Custos diretos |  |  | 1661.65 |
