# Equipamento de proteção catódica, para reservatório de gás liquefeito de petróleo (GLP), enterrado

- Propriedade do ficheiro: CYPE INGENIEROS, S.A.
- Formato: FIEBDC-3/2002
- Âmbito geográfico: Brasil
- Moeda: BRL
- Custos indiretos: 3.00 %
- Despesas gerais: 13.00 %
- Lucro: 6.00 %
- IVA: 17.00 %

## I Instalações

### IG Gases combustíveis

#### IGD Reservatórios

**IGD112** Un Equipamento de proteção catódica, para reservatório de gás liquefeito de petróleo (GLP), enterrado.
Equipamento de proteção catódica formado por 4 ânodos de magnésio de liga AZ-63, de 1,5 V, colocados dentro de sacos cheios com uma mistura de gesso e betonita, ligados a cabos unipolares de cobre de 2,5 mm² de seção e 4 m de comprimento, com isolamento de PVC, para reservatório de gás liquefeito de petróleo (GLP), enterrado em fosso cheio com terra da própria escavação, peneirada, de chapa de aço, com uma capacidade de 2450 litros. Incluindo cabos de ligação, caixa de ligações, suporte, acessórios e elementos de fixação.
Critérios considerados na determinação do preço da unidade de obra: O preço não inclui os trabalhos auxiliares nem o enchimento.
Inclui: Marcação. Colocação de cabos. Montagem, ligação e verificação do seu correto funcionamento.
Critério de medição de projeto: Número de unidades previstas, segundo documentação gráfica de Projeto.
Critério de quantitativos de obra: Medir-se-á o número de unidades realmente executadas segundo especificações de Projeto.

| Código | Un | Descrição | Rendimento | Preço | Importância |
|---|---|---|---|---|---|
| mt43dep023a | Un | Ânodo de magnésio de liga AZ-63, de 1,5 V, de 60 mm de diâmetro e 380 mm de comprimento, de 2,3 kg, colocado dentro de um saco de algodão puro cheio com uma mistura de gesso e betonita e ligado a um cabo unipolar de cobre de 2,5 mm² de seção e 4 m de comprimento, com isolamento de PVC, de 7,1 kg de peso total. (material) | 4.000 | 200.84 | 803.36 |
| mt35ceb050c | m | Cabo unipolar, não propagador da chama, com condutor semi-rígido de cobre classe 2 de 4 mm² de seção, isolamento de PVC e bainha exterior de PVC, temperatura máxima do condutor para serviço contínuo de 70°C, tensão nominal de 0,6/1 kV, segundo ABNT NBR 7288. (material) | 17.300 | 3.90 | 67.47 |
| mt43dep050 | Un | Caixa de ligações formada por armário metálico, de 200x200x150 mm, grau de proteção IP65, com porta e fechadura de triângulo. (material) | 1.000 | 204.16 | 204.16 |
| mt43dep052 | Un | Suporte de piso para caixa de ligações, formado por pé, mastro de aço galvanizado de 1,5 m de comprimento e base para fixação de armário. (material) | 1.000 | 114.39 | 114.39 |
| mo010 | h | Instalador de gás. (mão de obra) | 0.418 | 42.82 | 17.90 |
| mo109 | h | Ajudante de instalador de gás. (mão de obra) | 0.418 | 32.08 | 13.41 |
| % | % | Custos diretos complementares | 2 % | 1220.69 | 24.41 |
|  |  | Custos diretos |  |  | 1245.10 |
