# Tubulação para coluna montante

- Propriedade do ficheiro: CYPE INGENIEROS, S.A.
- Formato: FIEBDC-3/2002
- Âmbito geográfico: Brasil
- Moeda: BRL
- Custos indiretos: 3.00 %
- Despesas gerais: 13.00 %
- Lucro: 6.00 %
- IVA: 17.00 %

## I Instalações

### IG Gases combustíveis

#### IGM Condutores

**IGM005** m Tubulação para coluna montante.
Tubulação, para coluna montante, colocada superficialmente e fixada ao paramento, formada por tubo de aço-carbono preto, com solda longitudinal por resistência elétrica, série M, de 1/2" DN 15 mm de diâmetro e 2,6 mm de espessura; acabada com demão de fundo antioxidante de pelo menos 50 microns de espessura. Inclusive material auxiliar para montagem e fixação, acessórios e peças especiais colocados através de soldagem elétrica.
Inclui: Marcação. Raspagem e limpeza de óxidos. Aplicação de primer antioxidante. Colocação de tubos. Montagem, ligação e verificação do seu correto funcionamento.
Critério de medição de projeto: Comprimento medido segundo documentação gráfica de Projeto.
Critério de quantitativos de obra: Medir-se-á o comprimento realmente executado segundo especificações de Projeto.

| Código | Un | Descrição | Rendimento | Preço | Importância |
|---|---|---|---|---|---|
| mt08tan330b | Un | Material auxiliar para montagem e fixação das tubulações de aço, de 1/2" DN 15 mm. (material) | 1.000 | 0.98 | 0.98 |
| mt08tan010be | m | Tubo de aço-carbono preto, com solda longitudinal por resistência elétrica, série M, de 1/2" DN 15 mm de diâmetro e 2,6 mm de espessura, com o preço incrementado em 20% relativamente a acessórios e peças especiais. (material) | 1.000 | 9.29 | 9.29 |
| mt27pfi030 | kg | Primer antioxidante com poliuretano. (material) | 0.008 | 27.96 | 0.22 |
| op00ato010 |  | Parafusadeira. | 1.000 | 0.00 | 0.00 |
| op00mar010 |  | Martelo. | 1.000 | 0.00 | 0.00 |
| op00tal010 |  | Furadeira. | 1.000 | 0.00 | 0.00 |
| mo010 | h | Instalador de gás. (mão de obra) | 0.376 | 40.91 | 15.38 |
| mo109 | h | Ajudante de instalador de gás. (mão de obra) | 0.376 | 30.78 | 11.57 |
| % | % | Custos diretos complementares | 2 % | 37.44 | 0.75 |
|  |  | Custos diretos |  |  | 38.19 |
