# Válvula de gás

- Propriedade do ficheiro: CYPE INGENIEROS, S.A.
- Formato: FIEBDC-3/2002
- Âmbito geográfico: Brasil
- Moeda: BRL
- Custos indiretos: 3.00 %
- Despesas gerais: 13.00 %
- Lucro: 6.00 %
- IVA: 17.00 %

## I Instalações

### IG Gases combustíveis

#### IGW Elementos

**IGW020** Un Válvula de gás.
Registro de esfera de latão com comando de alavanca, com rosca cilíndrica GAS macho-macho de 2" de diâmetro, PN=5 bar.
Inclui: Montagem, ligação e verificação do seu correto funcionamento.
Critério de medição de projeto: Número de unidades previstas, segundo documentação gráfica de Projeto.
Critério de quantitativos de obra: Medir-se-á o número de unidades realmente executadas segundo especificações de Projeto.

| Código | Un | Descrição | Rendimento | Preço | Importância |
|---|---|---|---|---|---|
| mt43acv030f | Un | Registro de esfera de latão com comando de alavanca, com rosca cilíndrica GAS macho-macho de 2" de diâmetro, PN=5 bar. (material) | 1.000 | 202.64 | 202.64 |
| mo010 | h | Instalador de gás. (mão de obra) | 0.433 | 42.82 | 18.54 |
| mo109 | h | Ajudante de instalador de gás. (mão de obra) | 0.433 | 32.08 | 13.89 |
| % | % | Custos diretos complementares | 2 % | 235.07 | 4.70 |
|  |  | Custos diretos |  |  | 239.77 |
