# Luminária para garagem

- Propriedade do ficheiro: CYPE INGENIEROS, S.A.
- Formato: FIEBDC-3/2002
- Âmbito geográfico: Brasil
- Moeda: BRL
- Custos indiretos: 3.00 %
- Despesas gerais: 13.00 %
- Lucro: 6.00 %
- IVA: 17.00 %

## I Instalações

### II Iluminação

#### III Interior

**III010** Un Luminária para garagem.
Luminária, de 1276x170x100 mm, para 2 lâmpadas fluorescentes TL de 36 W, com corpo de poliéster reforçado com fibra de vidro; refletor interior de chapa de aço, acabamento termoesmaltado, de cor branca; difusor de metacrilato; balastro magnético; proteção IP65 e rendimento maior que 65%. Instalação na superfície do teto em garagem. Inclusive lâmpadas.
Inclui: Marcação. Montagem, ligação e verificação do seu correto funcionamento.
Critério de medição de projeto: Número de unidades previstas, segundo documentação gráfica de Projeto.
Critério de quantitativos de obra: Medir-se-á o número de unidades realmente executadas segundo especificações de Projeto.

| Código | Un | Descrição | Rendimento | Preço | Importância |
|---|---|---|---|---|---|
| mt34ode100eee | Un | Luminária, de 1276x170x100 mm, para 2 lâmpadas fluorescentes TL de 36 W, com corpo de poliéster reforçado com fibra de vidro; refletor interior de chapa de aço, acabamento termoesmaltado, de cor branca; difusor de metacrilato; balastro magnético; proteção IP65 e rendimento maior que 65%. (material) | 1.000 | 183.14 | 183.14 |
| mt34tuf010l | Un | Tubo fluorescente TL de 36 W. (material) | 2.000 | 55.52 | 111.04 |
| mo003 | h | Eletricista. (mão de obra) | 0.314 | 34.98 | 10.98 |
| mo102 | h | Ajudante de eletricista. (mão de obra) | 0.314 | 30.09 | 9.45 |
| % | % | Custos diretos complementares | 2 % | 314.61 | 6.29 |
|  |  | Custos diretos |  |  | 320.90 |
