# Aplique

- Propriedade do ficheiro: CYPE INGENIEROS, S.A.
- Formato: FIEBDC-3/2002
- Âmbito geográfico: Brasil
- Moeda: BRL
- Custos indiretos: 3.00 %
- Despesas gerais: 13.00 %
- Lucro: 6.00 %
- IVA: 17.00 %

## I Instalações

### II Iluminação

#### III Interior

**III160** Un Aplique.
Aplique de parede, de 402x130x400 mm, para 1 lâmpada fluorescente TC-L de 24 W, com corpo de luminária formado por perfis de alumínio extrudido, acabamento termoesmaltado, de cor branca; refletor acabamento termoesmaltado de cor branca; difusor de policarbonato com chapa microperfurada; proteção IP20, isolamento classe F e rendimento maior que 65%. Instalação em superfície. Inclusive lâmpadas.
Inclui: Marcação. Montagem, ligação e verificação do seu correto funcionamento.
Critério de medição de projeto: Número de unidades previstas, segundo documentação gráfica de Projeto.
Critério de quantitativos de obra: Medir-se-á o número de unidades realmente executadas segundo especificações de Projeto.

| Código | Un | Descrição | Rendimento | Preço | Importância |
|---|---|---|---|---|---|
| mt34ode030a | Un | Aplique de parede, de 402x130x400 mm, para 1 lâmpada fluorescente TC-L de 24 W, com corpo de luminária formado por perfis de alumínio extrudido, acabamento termoesmaltado, de cor branca; refletor acabamento termoesmaltado de cor branca; difusor de policarbonato com chapa microperfurada; proteção IP20, isolamento classe F e rendimento maior que 65%. (material) | 1.000 | 804.17 | 804.17 |
| mt34tuf020e | Un | Lâmpada fluorescente compacta TC-L de 24 W. (material) | 1.000 | 37.20 | 37.20 |
| mo003 | h | Eletricista. (mão de obra) | 0.157 | 34.98 | 5.49 |
| mo102 | h | Ajudante de eletricista. (mão de obra) | 0.157 | 30.09 | 4.72 |
| % | % | Custos diretos complementares | 2 % | 851.58 | 17.03 |
|  |  | Custos diretos |  |  | 868.61 |
