# Luminária de mesa

- Propriedade do ficheiro: CYPE INGENIEROS, S.A.
- Formato: FIEBDC-3/2002
- Âmbito geográfico: Brasil
- Moeda: BRL
- Custos indiretos: 3.00 %
- Despesas gerais: 13.00 %
- Lucro: 6.00 %
- IVA: 17.00 %

## I Instalações

### II Iluminação

#### III Interior

**III190** Un Luminária de mesa.
Luminária de mesa orientável, de 725x220x55 mm, para 1 lâmpada fluorescente TC-L de 55 W, com corpo de luminária de alumínio, imitação titânio; difusor acrílico microprismático de luz direta e difusor acrílico transparente de luz indirecta; proteção IP20 e isolamento classe F; detector de movimento; interruptor com célula fotoeléctrica; mastro de 1,1 m de altura e sistema de ancoragem de aço inoxidável. Inclusive lâmpadas.
Inclui: Montagem, ligação e verificação do seu correto funcionamento.
Critério de medição de projeto: Número de unidades previstas, segundo documentação gráfica de Projeto.
Critério de quantitativos de obra: Medir-se-á o número de unidades realmente executadas segundo especificações de Projeto.

| Código | Un | Descrição | Rendimento | Preço | Importância |
|---|---|---|---|---|---|
| mt34lyd160a | Un | Luminária de mesa orientável, de 725x220x55 mm, para 1 lâmpada fluorescente TC-L de 55 W, com corpo de luminária de alumínio, imitação titânio; difusor acrílico microprismático de luz direta e difusor acrílico transparente de luz indirecta; proteção IP20 e isolamento classe F; detector de movimento; interruptor com célula fotoeléctrica; mastro de 1,1 m de altura e sistema de ancoragem de aço inoxidável. (material) | 1.000 | 5221.88 | 5221.88 |
| mt34tuf020j | Un | Lâmpada fluorescente compacta TC-L de 55 W. (material) | 1.000 | 42.51 | 42.51 |
| mo003 | h | Eletricista. (mão de obra) | 0.125 | 34.98 | 4.37 |
| mo102 | h | Ajudante de eletricista. (mão de obra) | 0.125 | 30.09 | 3.76 |
| % | % | Custos diretos complementares | 2 % | 5272.52 | 105.45 |
|  |  | Custos diretos |  |  | 5377.97 |
