# Luminária de exterior instalada em superfície ou embutida

- Propriedade do ficheiro: CYPE INGENIEROS, S.A.
- Formato: FIEBDC-3/2002
- Âmbito geográfico: Brasil
- Moeda: BRL
- Custos indiretos: 3.00 %
- Despesas gerais: 13.00 %
- Lucro: 6.00 %
- IVA: 17.00 %

## I Instalações

### II Iluminação

#### IIX Exterior

**IIX005** Un Luminária de exterior instalada em superfície ou embutida.
Luminária retangular, de 436x120 mm, para 1 lâmpada fluorescente compacta TC-L de 18 W, com corpo de luminária de alumínio injetado, alumínio e aço inoxidável, vidro de segurança, refletor de alumínio puro anodizado, porta-lâmpadas 2 G 11, classe de proteção I, grau de proteção IP65, isolamento classe F. Instalação embutida na parede. Inclusive lâmpadas.
Critérios considerados na determinação do preço da unidade de obra: O preço não inclui os trabalhos auxiliares de pedreiro para instalações.
Inclui: Marcação. Montagem, ligação e verificação do seu correto funcionamento.
Critério de medição de projeto: Número de unidades previstas, segundo documentação gráfica de Projeto.
Critério de quantitativos de obra: Medir-se-á o número de unidades realmente executadas segundo especificações de Projeto.

| Código | Un | Descrição | Rendimento | Preço | Importância |
|---|---|---|---|---|---|
| mt34beg030gb | Un | Luminária retangular, de 436x120 mm, para 1 lâmpada fluorescente compacta TC-L de 18 W, com corpo de luminária de alumínio injetado, alumínio e aço inoxidável, vidro de segurança, refletor de alumínio puro anodizado, porta-lâmpadas 2 G 11, classe de proteção I, grau de proteção IP65, isolamento classe F; para embutir na parede. (material) | 1.000 | 1920.41 | 1920.41 |
| mo003 | h | Eletricista. (mão de obra) | 0.313 | 34.98 | 10.95 |
| mo102 | h | Ajudante de eletricista. (mão de obra) | 0.313 | 30.09 | 9.42 |
| % | % | Custos diretos complementares | 2 % | 1940.78 | 38.82 |
|  |  | Custos diretos |  |  | 1979.60 |
