# Caixa de visita

- Propriedade do ficheiro: CYPE INGENIEROS, S.A.
- Formato: FIEBDC-3/2002
- Âmbito geográfico: Brasil
- Moeda: BRL
- Custos indiretos: 3.00 %
- Despesas gerais: 13.00 %
- Lucro: 6.00 %
- IVA: 17.00 %

## I Instalações

### IL Infra-estrutura de telecomunicações

#### ILE Canalizações de ligação

**ILE012** Un Caixa de visita.
Caixa de visita CVR1 pré-fabricada de concreto armado, de 750x600x1000 mm, colocada sobre lastro de concreto simples C20 classe de agressividade ambiental I e tipo de ambiente rural, brita 1, consistência S50 de 10 cm de espessura, com tampa de ferro fundido dúctil.
Critérios considerados na determinação do preço da unidade de obra: O preço não inclui a escavação nem o enchimento perimetral posterior.
Inclui: Marcação. Eliminação das terras soltas do fundo da escavação. Concretagem e compactação do concreto na execução da base. Montagem das peças pré-fabricadas. Ligações de tubos da canalização. Colocação de acessórios. Execução de arremates.
Critério de medição de projeto: Número de unidades previstas, segundo documentação gráfica de Projeto.
Critério de quantitativos de obra: Medir-se-á o número de unidades realmente executadas segundo especificações de Projeto.

| Código | Un | Descrição | Rendimento | Preço | Importância |
|---|---|---|---|---|---|
| mt40apt010a | Un | Caixa de visita CVR1 pré-fabricada de concreto armado, de 750x600x1000 mm. (material) | 1.000 | 709.68 | 709.68 |
| mt40apt020a | Un | Tampa para caixa CVR1 formada por duas peças triangulares de ferro fundido dúctil e marco de aço zincado, classe D400. (material) | 1.000 | 1807.47 | 1807.47 |
| mt10hmf060ana | m³ | Concreto simples C20 classe de agressividade ambiental I e tipo de ambiente rural, brita 1, consistência S50, dosado em central, segundo ABNT NBR 8953. (material) | 0.095 | 318.46 | 30.25 |
| mo020 | h | Pedreiro. (mão de obra) | 0.888 | 33.34 | 29.61 |
| mo077 | h | Ajudante de pedreiro. (mão de obra) | 0.157 | 31.49 | 4.94 |
| % | % | Custos diretos complementares | 2 % | 2581.95 | 51.64 |
|  |  | Custos diretos |  |  | 2633.59 |
