# Armário de telecomunicações individual (ATI)

- Propriedade do ficheiro: CYPE INGENIEROS, S.A.
- Formato: FIEBDC-3/2002
- Âmbito geográfico: Brasil
- Moeda: BRL
- Custos indiretos: 3.00 %
- Despesas gerais: 13.00 %
- Lucro: 6.00 %
- IVA: 17.00 %

## I Instalações

### IL Infra-estrutura de telecomunicações

#### ILI Canalizações internas

**ILI005** Un Armário de telecomunicações individual (ATI).
Armário de telecomunicações individual (ATI), de 4 saídas, composto por caixa de material termoplástico isolamento classe II, de 360x504x123 mm, com graus de proteção IP42 e IK07, painel equipado com repartidores de cliente (4 saídas de pares de cobre, 4 coaxiais e 2 de fibra óptica), tomada elétrica e barramento de terra. Instalação embutida. Inclusive fecho com chave, acessórios e fixações.
Inclui: Marcação. Colocação e fixação da caixa. Ligação e verificação do seu correto funcionamento.
Critério de medição de projeto: Número de unidades previstas, segundo documentação gráfica de Projeto.
Critério de quantitativos de obra: Medir-se-á o número de unidades realmente executadas segundo especificações de Projeto.

| Código | Un | Descrição | Rendimento | Preço | Importância |
|---|---|---|---|---|---|
| mt40ipt020aaa | Un | Armário de telecomunicações individual (ATI), de 4 saídas, composto por caixa de material termoplástico isolamento classe II, de 360x504x123 mm, com graus de proteção IP42 e IK07, painel equipado com repartidores de cliente (4 saídas de pares de cobre, 4 coaxiais e 2 de fibra óptica), tomada elétrica e barramento de terra, para embutir. Inclusive fecho com chave, acessórios e fixações. (material) | 1.000 | 1229.08 | 1229.08 |
| mo001 | h | Instalador de telecomunicações. (mão de obra) | 0.923 | 42.82 | 39.52 |
| mo056 | h | Ajudante de instalador de telecomunicações. (mão de obra) | 0.526 | 32.08 | 16.87 |
| % | % | Custos diretos complementares | 2 % | 1285.47 | 25.71 |
|  |  | Custos diretos |  |  | 1311.18 |
