# Hidrante urbano urbano de coluna

- Propriedade do ficheiro: CYPE INGENIEROS, S.A.
- Formato: FIEBDC-3/2002
- Âmbito geográfico: Brasil
- Moeda: BRL
- Custos indiretos: 3.00 %
- Despesas gerais: 13.00 %
- Lucro: 6.00 %
- IVA: 17.00 %

## I Instalações

### IO Contra incêndios

#### IOB Redes de incêndio

**IOB040** Un Hidrante urbano urbano de coluna.
Hidrante urbano urbano urbano urbano urbano de coluna seca de 4" DN 100 mm, com tomada reta à rede, carrete de 300 mm, uma boca de 4" DN 100 mm, duas bocas de 2 1/2" DN 70 mm, nípeis e tampões. Inclusive elementos de fixação.
Inclui: Marcação. Montagem, ligação e verificação do seu correto funcionamento.
Critério de medição de projeto: Número de unidades previstas, segundo documentação gráfica de Projeto.
Critério de quantitativos de obra: Medir-se-á o número de unidades realmente executadas segundo especificações de Projeto.

| Código | Un | Descrição | Rendimento | Preço | Importância |
|---|---|---|---|---|---|
| mt41hid010cbb | Un | Hidrante urbano urbano de coluna seca de 4" DN 100 mm, com tomada reta à rede, carrete de 300 mm, uma boca de 4" DN 100 mm, duas bocas de 2 1/2" DN 70 mm, nípeis e tampões. Inclusive elementos de fixação. (material) | 1.000 | 6623.09 | 6623.09 |
| mo008 | h | Encanador. (mão de obra) | 0.784 | 42.82 | 33.57 |
| mo107 | h | Ajudante de encanador. (mão de obra) | 0.784 | 32.08 | 25.15 |
| % | % | Custos diretos complementares | 2 % | 6681.81 | 133.64 |
|  |  | Custos diretos |  |  | 6815.45 |
