# Botoneira de alarme, convencional

- Propriedade do ficheiro: CYPE INGENIEROS, S.A.
- Formato: FIEBDC-3/2002
- Âmbito geográfico: Brasil
- Moeda: BRL
- Custos indiretos: 3.00 %
- Despesas gerais: 13.00 %
- Lucro: 6.00 %
- IVA: 17.00 %

## I Instalações

### IO Contra incêndios

#### IOD Deteção e alarme

**IOD004** Un Botoneira de alarme, convencional.
Botoneira de alarme convencional de rearme manual, de ABS cor vermelho, proteção IP41, com led indicador de alarme cor vermelho e chave de rearme. Inclusive elementos de fixação.
Inclui: Marcação. Fixação ao paramento. Montagem, ligação e verificação do seu correto funcionamento.
Critério de medição de projeto: Número de unidades previstas, segundo documentação gráfica de Projeto.
Critério de quantitativos de obra: Medir-se-á o número de unidades realmente executadas segundo especificações de Projeto.

| Código | Un | Descrição | Rendimento | Preço | Importância |
|---|---|---|---|---|---|
| mt41pig110 | Un | Botoneira de alarme convencional de rearme manual, de ABS cor vermelho, proteção IP41, com led indicador de alarme cor vermelho e chave de rearme. Inclusive elementos de fixação. (material) | 1.000 | 93.99 | 93.99 |
| mo006 | h | Instalador de redes e equipamentos de detecção e segurança. (mão de obra) | 0.523 | 42.82 | 22.39 |
| mo105 | h | Ajudante de instalador de redes e equipamentos de detecção e segurança. (mão de obra) | 0.523 | 32.08 | 16.78 |
| % | % | Custos diretos complementares | 2 % | 133.16 | 2.66 |
|  |  | Custos diretos |  |  | 135.82 |
