# Faixa corta-fogo horizontal

- Propriedade do ficheiro: CYPE INGENIEROS, S.A.
- Formato: FIEBDC-3/2002
- Âmbito geográfico: Brasil
- Moeda: BRL
- Custos indiretos: 3.00 %
- Despesas gerais: 13.00 %
- Lucro: 6.00 %
- IVA: 17.00 %

## I Instalações

### IO Contra incêndios

#### IOJ Proteção passiva contra incêndios

**IOJ040** m² Faixa corta-fogo horizontal, de 1 m de largura, com uma resistência ao fogo EI 90, para edifício de uso industrial, fixada mecanicamente à parede de divisa com substrutura suporte, composta por dois painéis rígidos de lã de rocha revestidos em uma das suas faces com uma lâmina de alumínio reforçado, de 50 mm de espessura, resistência térmica 1,21951 m²K/W, condutibilidade térmica 0,041 W/(mK), densidade 180 kg/m³, calor específico 0,84 J/kgK e fator de resistência à difusão do vapor de água 1,3, cada um, unidos entre si e fixados à substrutura suporte, com parafusos de união, de 100 mm de comprimento. Inclusive elementos de fixação e tiras de lã de rocha fixadas mecanicamente para a vedação perimetral.
Faixa corta-fogo horizontal, de 1 m de largura, com uma resistência ao fogo EI 90, para edifício de uso industrial, fixada mecanicamente à parede de divisa com substrutura suporte, composta por dois painéis rígidos de lã de rocha revestidos em uma das suas faces com uma lâmina de alumínio reforçado, de 50 mm de espessura, resistência térmica 1,21951 m²K/W, condutibilidade térmica 0,041 W/(mK), densidade 180 kg/m³, calor específico 0,84 J/kgK e fator de resistência à difusão do vapor de água 1,3, cada um, unidos entre si e fixados à substrutura suporte, com parafusos de união, de 100 mm de comprimento. Inclusive elementos de fixação e tiras de lã de rocha fixadas mecanicamente para a vedação perimetral.
Inclui: Marcação. Fixação da substrutura suporte à parede de divisa. Preparação e corte dos painéis. Colocação em linhas desfasadas dos painéis. Unão entre painéis com parafusos de fixação. Fixação da faixa corta-fogo à subestrutura suporte. Vedação do encontro da faixa corta-fogo com o muro perimetral.
Critério de medição de projeto: Superfície medida segundo documentação gráfica de Projeto.
Critério de quantitativos de obra: Medir-se-á a superfície realmente executada segundo especificações de Projeto.

| Código | Un | Descrição | Rendimento | Preço | Importância |
|---|---|---|---|---|---|
| mt07ali024f | kg | Aço S275J0H, em perfis ocos enformados a frio, peças simples, para aplicações estruturais, das séries redondo, quadrado ou retangular, acabamento com primer antioxidante. Trabalhado e montado em oficina, para colocar com ligações aparafusadas em obra. (material) | 15.000 | 2.67 | 40.05 |
| mt29pme030a | m | Perfil de prancha de aço galvanizado, de 85 mm de largura. (material) | 3.000 | 2.68 | 8.04 |
| mt29pme040a | Un | Parafuso de aço galvanizado. (material) | 30.000 | 0.06 | 1.80 |
| mt16lrw080nd | m² | Painel rígido de lã de rocha, revestido em uma das suas faces com uma lâmina de alumínio reforçado, de 50 mm de espessura, resistência térmica 1,21951 m²K/W, condutibilidade térmica 0,041 W/(mK), densidade 180 kg/m³, calor específico 0,84 J/kgK e fator de resistência à difusão do vapor de água 1,3, Euroclasse A1 de reação ao fogo, para proteção contra incêndios de elementos construtivos. (material) | 2.300 | 203.60 | 468.28 |
| mt16lrw082xd | Un | Parafuso de união de arame de aço galvanizado em forma de hélice, de 100 mm de comprimento, para painéis de lã de rocha. (material) | 20.000 | 15.31 | 306.20 |
| mo011 | h | Montador. (mão de obra) | 0.365 | 25.36 | 9.26 |
| mo080 | h | Ajudante de montador. (mão de obra) | 0.365 | 20.48 | 7.48 |
| mo054 | h | Montador de isolamentos. (mão de obra) | 0.261 | 28.28 | 7.38 |
| mo101 | h | Ajudante de montador de isolamentos. (mão de obra) | 0.261 | 18.53 | 4.84 |
| % | % | Custos diretos complementares | 2 % | 853.33 | 17.07 |
|  |  | Custos diretos |  |  | 870.40 |
