# Proteção passiva contra incêndios para garantir a resistência ao fogo EI 60

- Propriedade do ficheiro: CYPE INGENIEROS, S.A.
- Formato: FIEBDC-3/2002
- Âmbito geográfico: Brasil
- Custos indiretos: 3.00 %
- Despesas gerais: 13.00 %
- Lucro: 6.00 %
- IVA: 17.00 %

## I Instalações

### IO Contra incêndios

#### IOJ Proteção passiva contra incêndios

**IOJ062** m² Proteção passiva contra incêndios para garantir a resistência ao fogo EI 60, do encontro entre laje e fachada-cortina, sistema Conlit MC Muro Cortina "ROCKWOOL", formado por uma faixa de 1 m de largura de painel Conlit 150 P de 60 mm de espessura, fixado à laje por intermediário de uma estrutura auxiliar de aço galvanizado; enchimento e vedação da espaço entre a faixa e a laje e revestimento do isolamento terminado, com pasta intumescente Conlit Flaba 306, aplicada com espátula ou pistola de alta pressão.
Fornecimento e colocação de sistema de proteção passiva contra incêndios para garantir a resistência ao fogo EI 60, no encontro da fachada-cortina com o arremate da laje, através do sistema Conlit MC Muro Cortina "ROCKWOOL", formado por uma faixa de 1 m de largura de painel Conlit 150 P de 60 mm de espessura, fixado à laje por intermediário de uma estrutura auxiliar de aço galvanizado (mestras de 82 mm e canal de 73 mm) e revestido com pasta intumescente Conlit Flaba 306, aplicada com espátula ou pistola de alta pressão, com um espessura seca de 1 mm; enchimento com painel isolante, do espaço existente entre o arremate da laje e a fachada-cortina e posterior vedação, sendo o conjunto, uma vez terminado, autoportante e independente da parede exterior. Incluindo parte proporcional de cortes, fixações, parafusos de aço galvanizado e união entre painéis vedados através de cola Conlit 303 aplicada em todas as juntas entre painéis e nas juntas do painel com a laje. Totalmente montado.
Inclui: Marcação. Preparação dos painéis. Colocação dos esquadros. Colocação dos painéis. Ajuste e fixação dos esquadros. Enchimento da abertura entre a faixa e a laje. Vedação de juntas. Revestimento dos painéis com solução intumescente resistente ao fogo.
Critério de medição de projeto: Superfície medida segundo documentação gráfica de Projeto.
Critério de quantitativos de obra: Medir-se-á a superfície realmente executada segundo especificações de Projeto.

| Código | Un | Descrição | Rendimento | Preço | Importância |
|---|---|---|---|---|---|
| mt16lrw080ce | m² | Painel rígido de lã de rocha Conlit 150 P "ROCKWOOL", não revestido, de 60 mm de espessura, resistência térmica 1,46341 m²K/W, condutibilidade térmica 0,041 W/(mK), densidade 180 kg/m³, calor específico 0,84 J/kgK e fator de resistência à difusão do vapor de água 1,3,Euroclasse A1 de reação ao fogo, para proteção contra incêndios de elementos construtivos. (material) | 1.100 | 42.23 | 46.45 |
| mt16lrw081b | kg | Adesivo à base de silicatos, Cola Conlit 303 "ROCKWOOL", de pega lenta, para a colagem de peças de lã de rocha tipo Conlit, entre elas e a suportes de aço, em instalações submetidas a altas temperaturas ou elementos de proteção passiva contra incêndios (material) | 0.200 | 8.54 | 1.71 |
| mt16lrw101f | kg | Pasta aquosa, Conlit Flaba "ROCKWOOL", de alta elasticidade e levemente intumescente, de cor branca, para revestimentos ignífugos sobre suportes de lã de rocha (painéis, mangas) ou em sistemas de vedação de aberturas de passagem de cabos. (material) | 0.450 | 35.35 | 15.91 |
| mt16lrw120b | Un | Repercussão de estrutura auxiliar e ferragens, por m² do sistema de proteção passiva contra incêndios, disposta no encontro da laje com a fachada-cortina, sistema Muro Cortina Conlit "ROCKWOOL". (material) | 1.000 | 3.24 | 3.24 |
| mo052 | h | Oficial de 1ª montador de pré-fabricados interiores. (mão de obra) | 0.463 | 6.40 | 2.96 |
| mo098 | h | Ajudante de montador de pré-fabricados interiores. (mão de obra) | 0.463 | 3.83 | 1.77 |
| % | % | Custos diretos complementares | 2 % | 72.04 | 1.44 |
|  |  | Custos diretos |  |  | 73.48 |
