# Proteção passiva contra incêndios de estrutura metálica com revestimento intumescente EI 15 (299 microns) e aplicação de uma demão de tinta de fundo vedante de dois componentes

- Propriedade do ficheiro: CYPE INGENIEROS, S.A.
- Formato: FIEBDC-3/2002
- Âmbito geográfico: Brasil
- Custos indiretos: 3.00 %
- Despesas gerais: 13.00 %
- Lucro: 6.00 %
- IVA: 17.00 %

## I Instalações

### IO Contra incêndios

#### IOJ Proteção passiva contra incêndios

**IOJ080** m² Proteção passiva contra incêndios de estrutura metálica com revestimento intumescente EI 15 (299 microns) e aplicação de uma demão de tinta de fundo vedante de dois componentes, à base de resinas epóxi e fosfato de zinco, cor cinza.
Execução de proteção passiva contra incêndios de estrutura metálica através da aplicação de revestimento intumescente, em emulsão aquosa monocomponente, cor branca, acabamento mate liso, até alcançar uma resistência ao fogo de 15 minutos, com uma espessura mínima de 299 microns. Incluindo parte proporcional de raspagem de óxidos, limpeza superficial e aplicação de uma demão de tinta de fundo vedante de dois componentes, à base de resinas epóxi e fosfato de zinco, cor cinza, com um rendimento não inferior a 0,125 l/m² (para uma espessura mínima de película seca de 50 microns).
Inclui: Preparação e limpeza da superfície suporte. Aplicação de uma demão de tinta de fundo. Aplicação das demãos de acabamento.
Critério de medição de projeto: Superfície resultante do desenvolvimento dos perfis metálicos que compõem a estrutura, segundo documentação gráfica de Projeto.
Critério de quantitativos de obra: Medir-se-á a superfície realmente executada segundo especificações de Projeto, resultante do desenvolvimento dos perfis metálicos que compõem a estrutura.

| Código | Un | Descrição | Rendimento | Preço | Importância |
|---|---|---|---|---|---|
| mt27plj030a | l | Tinta de fundo vedante de dois componentes para interior, à base de resinas epóxi e fosfato de zinco, cor cinza, aplicada com broxa, rolo ou pistola. (material) | 0.125 | 13.07 | 1.63 |
| mt27pwj010a | kg | Revestimento intumescente, em emulsão aquosa monocomponente, cor branca, acabamento mate liso, aplicado com pistola de alta pressão ou com broxa. (material) | 0.658 | 12.59 | 8.28 |
| op00tal020 |  | Furadeira com misturador. | 1.000 | 0.00 | 0.00 |
| mo038 | h | Oficial de 1ª pintor. (mão de obra) | 0.113 | 4.22 | 0.48 |
| mo076 | h | Ajudante de pintor. (mão de obra) | 0.113 | 3.11 | 0.35 |
| % | % | Custos diretos complementares | 2 % | 10.74 | 0.21 |
|  |  | Custos diretos |  |  | 10.95 |
