# Pára-raios tipo hastes Franklin

- Propriedade do ficheiro: CYPE INGENIEROS, S.A.
- Formato: FIEBDC-3/2002
- Âmbito geográfico: Brasil
- Moeda: BRL
- Custos indiretos: 3.00 %
- Despesas gerais: 13.00 %
- Lucro: 6.00 %
- IVA: 17.00 %

## I Instalações

### IP Proteção contra descargas atmosféricas (SPDA)

#### IPE Sistemas externos

**IPE010** Un Pára-raios tipo hastes Franklin.
Sistema externo de proteção contra descargas atmosféricas (SPDA), formado por pára-raios tipo hastes Franklin, com semi-ângulo de proteção de 25°, colocado em cobertura sobre mastro de aço galvanizado a quente, de 1 1/2" de diâmetro e 6 m de comprimento. Incluindo suportes, peças especiais, barra condutora de cobre estanhado, vias de faíscas, medidor dos impactos de raio recebidos, peça de adaptação cabeça-mastro e ensamblagem cabeça-mastro-condutor, de latão, para mastro de 1 1/2" e baixada interior de barra condutora de 30x2 mm, tubo de proteção da baixada e aterramento com barra condutora de cobre estanhado.
Inclui: Marcação. Colocação do mastro. Execução da aterramento. Montagem, ligação e verificação do seu correto funcionamento.
Critério de medição de projeto: Número de unidades previstas, segundo documentação gráfica de Projeto.
Critério de quantitativos de obra: Medir-se-á o número de unidades realmente executadas segundo especificações de Projeto.

| Código | Un | Descrição | Rendimento | Preço | Importância |
|---|---|---|---|---|---|
| mt41pea020aa | Un | Pára-raios tipo hastes Franklin, com ponta múltipla formada por peça central, haste principal e quatro laterais, com semi-ângulo de proteção de 25°, fabricado em aço inoxidável de 16 mm de diâmetro, inclusive peça de adaptação cabeça-mastro e ensamblagem cabeça-mastro-condutor, de latão, para mastro de 1 1/2" e baixada interior de barra condutora de 30x2 mm. (material) | 1.000 | 1504.68 | 1504.68 |
| mt41paa020a | Un | Mastro de aço galvanizado a quente, de 1 1/2" de diâmetro e 6 m de comprimento, para fixação a parede ou estrutura. (material) | 1.000 | 1724.31 | 1724.31 |
| mt41paa040a | Un | Tripé de ancoragem para mastro, com placa base de 500x500x10 mm, de aço galvanizado a quente, de 1 m de comprimento, para fixar com parafusos à cobertura. (material) | 1.000 | 3110.05 | 3110.05 |
| mt41pca010a | m | Barra condutora de cobre estanhado, nua, de 30x2 mm. (material) | 59.500 | 359.56 | 21393.82 |
| mt41paa056a | Un | Suporte piramidal para condutor de 8 mm de diâmetro ou barra condutora de entre 30x2 mm e 30x3,5 mm de seção, para fixação do grampo a superfícies horizontais. (material) | 16.000 | 68.21 | 1091.36 |
| mt41paa050a | Un | Grampo de aço inoxidável, para fixação de barra condutora de entre 30x2 mm e 30x3,5 mm de seção a parede. (material) | 20.000 | 154.02 | 3080.40 |
| mt41paa070a | Un | Caminho de faíscas, para mastro de antena e ligação a chapa de cobre estanhado. (material) | 1.000 | 1813.05 | 1813.05 |
| mt41paa080a | Un | Caminho de faíscas, para união entre tomadas de terra. (material) | 1.000 | 1688.32 | 1688.32 |
| mt41paa053a | Un | Manguito de latão de 55x55 mm com placa intermediária, para união múltipla de cabos de cobre de 8 a 10 mm de diâmetro e barras condutoras de cobre estanhado de 30x2 mm. (material) | 2.000 | 203.98 | 407.96 |
| mt41paa060a | Un | Medidor mecânico dos impactos de raio recebidos pelo sistema de proteção. (material) | 1.000 | 3294.99 | 3294.99 |
| mt41paa052a | Un | Manga seccionadora de latão, de 70x50x15 mm, com sistema de dobradiça, para união de barras condutoras de entre 30x2 mm e 30x3,5 mm de seção. (material) | 1.000 | 263.41 | 263.41 |
| mt41pca020a | Un | Tubo de aço galvanizado, de 2 m de comprimento, para a proteção da baixada da barra condutora. (material) | 1.000 | 357.86 | 357.86 |
| mt35ata010a | Un | Caixa de polipropileno para aterramento, de 250x250x250 mm, com tampa removível. (material) | 3.000 | 827.46 | 2482.38 |
| mt35ata020a | Un | Ponte para comprovação de ligação à terra de la instalação elétrica. (material) | 2.000 | 627.39 | 1254.78 |
| mt35ate020a | Un | Eletrodo para rede de terra cobreado com 254 µm, fabricado em aço, de 14,3 mm de diâmetro e 2 m de comprimento. (material) | 2.000 | 314.99 | 629.98 |
| mt41paa140a | Un | Peça de latão, para união de eletrodo de circuito de terra a cabo de cobre de 8 a 10 mm de diâmetro ou barra condutora de cobre estanhado de 30x2 mm. (material) | 2.000 | 133.43 | 266.86 |
| mt35ate010a | Un | Eletrodo dinâmico para rede de terra, de 28 mm de diâmetro e 2,5 m de comprimento, de longa duração, com efeito condensador. (material) | 1.000 | 2361.70 | 2361.70 |
| mt35ata030a | Un | Embalagem de 5 kg de gel concentrado, ecológico e não corrosivo, para a preparação de 20 litros de melhorador da condutividade de ligação à terra. (material) | 2.000 | 626.47 | 1252.94 |
| mo007 | h | Instalador de pára-raios. (mão de obra) | 13.690 | 40.91 | 560.06 |
| mo106 | h | Ajudante de instalador de pára-raios. (mão de obra) | 13.690 | 30.78 | 421.38 |
| % | % | Custos diretos complementares | 2 % | 48960.29 | 979.21 |
|  |  | Custos diretos |  |  | 49939.50 |
