# Protetor contra sobretensões

- Propriedade do ficheiro: CYPE INGENIEROS, S.A.
- Formato: FIEBDC-3/2002
- Âmbito geográfico: Brasil
- Moeda: BRL
- Custos indiretos: 3.00 %
- Despesas gerais: 13.00 %
- Lucro: 6.00 %
- IVA: 17.00 %

## I Instalações

### IP Proteção contra descargas atmosféricas (SPDA)

#### IPI Sistemas internos

**IPI010** Un Protetor contra sobretensões.
Sistema interno de proteção contra sobretensões, formado por 8 protetores contra sobretensões: 1 protetor contra sobretensões transitórias, tipo 1 + 2 (ondas de 10/350 µs e 8/20 µs), com led indicador de final de vida útil, bipolar (1P+N), tensão nominal 230 V, resistência à corrente de impulso de onda 10/350 µs (Iimp) 30 kA, intensidade máxima de descarga 65 kA, intensidade nominal de descarga 40 kA, nível de proteção 1,5 kV, para a linha monofásica de fornecimento elétrico colocado dentro do quadro principal, 1 protetor contra sobretensões transitórias, tipo 1 + 2 (ondas de 10/350 µs e 8/20 µs), com led indicador de final de vida útil, tetrapolar (3P+N), tensão nominal 230/400 V, resistência à corrente de impulso de onda 10/350 µs (Iimp) 30 kA, intensidade máxima de descarga 65 kA, intensidade nominal de descarga 40 kA, nível de proteção 1,5 kV, para a linha trifásica de fornecimento elétrico colocado dentro do quadro principal, 1 protetor contra sobretensões transitórias, tipo 2 + 3 (onda combinada de 1,2/50 µs e 8/20 µs), com led indicador de final de vida útil, bipolar (1P+N), tensão nominal 230 V, intensidade máxima de descarga 30 kA, intensidade nominal de descarga 10 kA, tensão em circuito aberto com onda combinada 6 kV, nível de proteção 0,9 kV, para a linha monofásica de fornecimento elétrico colocado dentro do quadro parcial, 1 protetor contra sobretensões transitórias, tipo 2 + 3 (onda combinada de 1,2/50 µs e 8/20 µs), com led indicador de final de vida útil, tetrapolar (3P+N), tensão nominal 230/400 V, intensidade máxima de descarga 30 kA, intensidade nominal de descarga 10 kA, tensão em circuito aberto com onda combinada 6 kV, nível de proteção 0,9 kV, para a linha trifásica de fornecimento elétrico colocado dentro do quadro parcial, 1 protetor contra sobretensões transitórias, com cartucho extraível e led indicador de final de vida útil, tensão nominal 130 Vcc, intensidade nominal de descarga 2 kA, nível de proteção 270 V, para a linha telefónica analógica, 1 protetor contra sobretensões transitórias, com cartucho extraível e led indicador de final de vida útil, 5, intensidade nominal de descarga 2 kA, nível de proteção 66 V, para a linha de transmissão de dados, 1 protetor contra sobretensões transitórias, com ligações de entrada e saída RJ-45, 100 Mbit/s, tensão nominal 5 Vcc, intensidade nominal de descarga 2 kA, nível de proteção 100 V, para a linha informática e 1 protetor contra sobretensões transitórias, com ligações de entrada e saída tipo "F", banda de frequências 0-2000 MHz, impedância característica 75 Ohm, atenuação 0,5 dB/m, potência 5 W e tensão de ruptura 90 V, intensidade máxima de descarga 10 kA, para a linha de transmissão de sinais de radiodifusão sonora e televisão.
Inclui: Montagem, ligação e verificação do seu correto funcionamento.
Critério de medição de projeto: Número de unidades previstas, segundo documentação gráfica de Projeto.
Critério de quantitativos de obra: Medir-se-á o número de unidades realmente executadas segundo especificações de Projeto.

| Código | Un | Descrição | Rendimento | Preço | Importância |
|---|---|---|---|---|---|
| mt35psa006a | Un | Protetor contra sobretensões transitórias, tipo 1 + 2 (ondas de 10/350 µs e 8/20 µs), com led indicador de final de vida útil, bipolar (1P+N), tensão nominal 230 V, resistência à corrente de impulso de onda 10/350 µs (Iimp) 30 kA, intensidade máxima de descarga 65 kA, intensidade nominal de descarga 40 kA, nível de proteção 1,5 kV, de 72x90x80 mm, grau de proteção IP20, montagem sobre canaleta DIN, segundo IEC 61643-11. (material) | 1.000 | 5145.66 | 5145.66 |
| mt35psa005a | Un | Protetor contra sobretensões transitórias, tipo 1 + 2 (ondas de 10/350 µs e 8/20 µs), com led indicador de final de vida útil, tetrapolar (3P+N), tensão nominal 230/400 V, resistência à corrente de impulso de onda 10/350 µs (Iimp) 30 kA, intensidade máxima de descarga 65 kA, intensidade nominal de descarga 40 kA, nível de proteção 1,5 kV, de 144x90x80 mm, grau de proteção IP20, montagem sobre canaleta DIN, segundo IEC 61643-11. (material) | 1.000 | 10487.17 | 10487.17 |
| mt35psa014l | Un | Protetor contra sobretensões transitórias, tipo 2 + 3 (onda combinada de 1,2/50 µs e 8/20 µs), com led indicador de final de vida útil, bipolar (1P+N), tensão nominal 230 V, intensidade máxima de descarga 30 kA, intensidade nominal de descarga 10 kA, tensão em circuito aberto com onda combinada 6 kV, nível de proteção 0,9 kV, de 72x90x80 mm, grau de proteção IP20, montagem sobre canaleta DIN, segundo IEC 61643-11. (material) | 1.000 | 3564.55 | 3564.55 |
| mt35psa014a | Un | Protetor contra sobretensões transitórias, tipo 2 + 3 (onda combinada de 1,2/50 µs e 8/20 µs), com led indicador de final de vida útil, tetrapolar (3P+N), tensão nominal 230/400 V, intensidade máxima de descarga 30 kA, intensidade nominal de descarga 10 kA, tensão em circuito aberto com onda combinada 6 kV, nível de proteção 0,9 kV, de 144x90x80 mm, grau de proteção IP20, montagem sobre canaleta DIN, segundo IEC 61643-11. (material) | 1.000 | 5401.38 | 5401.38 |
| mt40psa010a | Un | Protetor contra sobretensões transitórias para duas linhas telefónicas analógicas ou ADSL, com cartucho extraível e led indicador de final de vida útil, tensão nominal 130 Vcc, intensidade nominal de descarga 2 kA, nível de proteção 270 V, de 13,5x90x80 mm, grau de proteção IP20, montagem sobre canaleta DIN, segundo IEC 61643-21. (material) | 1.000 | 1370.36 | 1370.36 |
| mt40psa020aaa | Un | Protetor contra sobretensões transitórias para duas linhas de transmissão de dados, com cartucho extraível e led indicador de final de vida útil, 5, intensidade nominal de descarga 2 kA, nível de proteção 66 V, de 13,5x90x80 mm, grau de proteção IP20, montagem sobre canaleta DIN, segundo IEC 61643-21. (material) | 1.000 | 2107.58 | 2107.58 |
| mt40psa030a | Un | Protetor contra sobretensões transitórias para linha de rede informática, com ligações de entrada e saída RJ-45, 100 Mbit/s, tensão nominal 5 Vcc, intensidade nominal de descarga 2 kA, nível de proteção 100 V, de 70x30x47 mm, grau de proteção IP20, segundo IEC 61643-21. (material) | 1.000 | 1312.80 | 1312.80 |
| mt40psa040a | Un | Protetor contra sobretensões transitórias para cabo coaxial, com ligações de entrada e saída tipo "F", banda de frequências 0-2000 MHz, impedância característica 75 Ohm, atenuação 0,5 dB/m, potência 5 W e tensão de ruptura 90 V, intensidade máxima de descarga 10 kA, grau de proteção IP20, segundo IEC 61643-21. (material) | 1.000 | 1196.98 | 1196.98 |
| mo003 | h | Eletricista. (mão de obra) | 11.495 | 42.82 | 492.22 |
| mo102 | h | Ajudante de eletricista. (mão de obra) | 11.495 | 32.08 | 368.76 |
| % | % | Custos diretos complementares | 2 % | 31447.46 | 628.95 |
|  |  | Custos diretos |  |  | 32076.41 |
