# Sistema de elevação para edifícios

- Propriedade do ficheiro: CYPE INGENIEROS, S.A.
- Formato: FIEBDC-3/2002
- Âmbito geográfico: Brasil
- Moeda: BRL
- Custos indiretos: 3.00 %
- Despesas gerais: 13.00 %
- Lucro: 6.00 %
- IVA: 17.00 %

## I Instalações

### IS Drenagem de águas

#### ISA Sistemas elevatórios

**ISA020** Un Sistema de elevação para edifícios.
Sistema de elevação de águas saponáceas e fecais, com funções de regulação, controle, supervisão e aviso, regulação automática por nível, alarme acústico, apto para temperatura máxima até 40°C (para pouco tempo 60°C), formado por reservatório de polietileno de 90 l e 770x630x550 mm, impermeável ao gás e à água, duas entradas DN 40 mm e uma DN 100 mm de livre localização, ligação na parte superior para uma tubulação de ventilação DN 70, ligação em impulsão de 80 mm, anéis-retén para a vedação do eixo, bomba submergível com carcaça de aço inoxidável, tamanho máximo de passagem de sólidos 45 mm, rotor em curto-circuito refrigerado por superfície, com proteção de sobrecarga incorporada, com uma potência nominal de 1,3 kW, 1450 r.p.m. nominais, alimentação monofásica (230V/50Hz), proteção IP67, isolamento classe H, contatos livres de tensão para indicação de funcionamento e avaria. Instalação em superfície. Inclusive acessórios, uniões e peças especiais para a instalação da bomba elétrica.
Inclui: Marcação do traçado da tubulação e da localização do sistema de elevação. Colocação do sistema de elevação. Execução de buracos ou utilização dos já existentes para a ligação de tubos. União e ajuste de juntas dos coletores à caixa ou às entradas e saídas já existentes. Montagem, ligação e verificação do seu correto funcionamento.
Critério de medição de projeto: Número de unidades previstas, segundo documentação gráfica de Projeto.
Critério de quantitativos de obra: Medir-se-á o número de unidades realmente executadas segundo especificações de Projeto.

| Código | Un | Descrição | Rendimento | Preço | Importância |
|---|---|---|---|---|---|
| mt37bcw520a | Un | Sistema de elevação de águas saponáceas e fecais, com funções de regulação, controle, supervisão e aviso, regulação automática por nível, alarme acústico, apto para temperatura máxima até 40°C (para pouco tempo 60°C), formado por reservatório de polietileno de 90 l e 770x630x550 mm, impermeável ao gás e à água, duas entradas DN 40 mm e uma DN 100 mm de livre localização, ligação na parte superior para uma tubulação de ventilação DN 70, ligação em impulsão de 80 mm, anéis-retén para a vedação do eixo, bomba submergível com carcaça de aço inoxidável, tamanho máximo de passagem de sólidos 45 mm, rotor em curto-circuito refrigerado por superfície, com proteção de sobrecarga incorporada, com uma potência nominal de 1,3 kW, 1450 r.p.m. nominais, alimentação monofásica (230V/50Hz), proteção IP67, isolamento classe H, contatos livres de tensão para indicação de funcionamento e avaria; para instalar na superfície. (material) | 1.000 | 7279.43 | 7279.43 |
| mt37bcw900g | Un | Válvula de retenção, de ferro fundido cinza, de DN 80 mm. (material) | 1.000 | 908.10 | 908.10 |
| mt37bcw901g | Un | Registro, de ferro fundido cinza, de DN 80 mm. (material) | 1.000 | 668.66 | 668.66 |
| mt36bom050e | m | Duto de impulsão de águas residuais realizada com tubo de PVC para pressão de 6 atm, de 75 mm de diâmetro, com com extremo alargado. (material) | 2.000 | 14.66 | 29.32 |
| mt36bom051e | Un | Repercussão, por m de tubulação, de acessórios, uniões e peças especiais para tubo de PVC para pressão de 6 atm, de 75 mm de diâmetro. (material) | 2.000 | 4.40 | 8.80 |
| mo008 | h | Encanador. (mão de obra) | 0.523 | 42.82 | 22.39 |
| % | % | Custos diretos complementares | 2 % | 8916.70 | 178.33 |
|  |  | Custos diretos |  |  | 9095.03 |
