# Canaleta à vista de peças pré-formadas

- Propriedade do ficheiro: CYPE INGENIEROS, S.A.
- Formato: FIEBDC-3/2002
- Âmbito geográfico: Brasil
- Moeda: BRL
- Custos indiretos: 3.00 %
- Despesas gerais: 13.00 %
- Lucro: 6.00 %
- IVA: 17.00 %

## I Instalações

### IS Drenagem de águas

#### ISC Canaletas

**ISC010** m Canaleta à vista de peças pré-formadas.
Canaleta circular de PVC com óxido de titânio, de desenvolvimento 250 mm, cor cinza claro, união colada com adesivo, para coleta de águas, formada por peças pré-formadas, fixadas com ganchos especiais de fixação ao beiral, com um caimento mínima de 0,5%. Inclusive suportes, esquinas, tampas, arremates finais, peças de ligação a tubos de queda e peças especiais.
Inclui: Marcação do traçado da canaleta e da localização dos elementos de fixação. Fixação do material auxiliar para montagem e fixação à obra. Montagem, ligação e verificação do seu correto funcionamento.
Critério de medição de projeto: Comprimento medido segundo documentação gráfica de Projeto.
Critério de quantitativos de obra: Medir-se-á o comprimento realmente executado segundo especificações de Projeto.

| Código | Un | Descrição | Rendimento | Preço | Importância |
|---|---|---|---|---|---|
| mt36cap010edag | m | Canaleta circular de PVC com óxido de titânio, de desenvolvimento 250 mm, cor cinza claro, união colada com adesivo, com o preço incrementado em 30% relativamente a suportes, esquinas, tampas, arremates finais, peças de ligação a tubos de queda e peças especiais. (material) | 1.100 | 19.37 | 21.31 |
| mo008 | h | Encanador. (mão de obra) | 0.209 | 42.82 | 8.95 |
| mo107 | h | Ajudante de encanador. (mão de obra) | 0.209 | 32.08 | 6.70 |
| % | % | Custos diretos complementares | 2 % | 36.96 | 0.74 |
|  |  | Custos diretos |  |  | 37.70 |
