# Calha oculta situada na zona intermediária da vertente

- Propriedade do ficheiro: CYPE INGENIEROS, S.A.
- Formato: FIEBDC-3/2002
- Programa: Executar Gerador de preços em HTML
- Âmbito geográfico: Brasil
- Custos indiretos: 0.03 %
- Despesas gerais: 13.00 %
- Lucro: 6.00 %
- IVA: 17.00 %

## I Instalações

### IS Drenagem de águas

#### ISC Calhas

**ISC020** m Calha oculta situada na zona intermediária da vertente, de prancha de chumbo laminado de 3,00 mm de espessura, enformada "in situ", de 1250 mm de desenvolvimento, colocada sobre caixa de bloco cerâmico furado duplo, de 20 cm de espessura.
Formação de calha oculta situada na zona intermediária da vertente para recolha de águas de cobertura, através de prancha de chumbo laminado de 3,00 mm de espessura, enformada "in situ", de 1250 mm de desenvolvimento, colocado sobre caixa de bloco cerâmico furado duplo, de 20 cm de espessura, assente com argamassa de cimento M-5 e revestido na sua superfície com uma camada de emulsão asfáltica. Incluindo parte proporcional de ligações soldadas, elementos de dilatação, formação de peças de arremate final e ligação a tubos de queda. Totalmente montado, ligado e testado.
Inclui: Limpeza e preparação da superfície. Formação de caixa de alvenaria de bloco. Aplicação de uma camada de emulsão asfáltica. Enformado e colocação de calha e arremates. Ligação aos tubos de queda.
Critério de medição de projeto: Comprimento medido segundo documentação gráfica de Projeto.
Critério de quantitativos de obra: Medir-se-á o comprimento realmente executado segundo especificações de Projeto.

| Código | Un | Descrição | Rendimento | Preço | Importância |
|---|---|---|---|---|---|
| mt04lpt010c | Un | Bloco cerâmico furado duplo, para revestir, 30x20x9 cm. (material) | 29.000 | 0.11 | 3.19 |
| mt09mor010c | m³ | Argamassa de cimento CEM II/B-L 32,5 N tipo M-5, confeccionada em obra com 230 kg/m³ de cimento e uma proporção em volume 1/6. (material) | 0.048 | 118.22 | 5.67 |
| mt13vap020a | m² | Prancha de chumbo laminado de 3,00 mm de espessura, para formação de calha oculta em cobertura inclinada. (material) | 1.100 | 53.06 | 58.37 |
| mt13vap021 | Un | Pregos de aço galvanizado de 3 mm de diâmetro e 50 mm de comprimento, com junta estanque de chumbo, para fixação de peças pré-formadas em calha oculta. (material) | 4.000 | 0.10 | 0.40 |
| mt14iea030a | kg | Emulsão asfáltica (tipo ED). (material) | 0.200 | 1.65 | 0.33 |
| mo019 | h | Oficial de 1ª pedreiro. (mão de obra) | 0.520 | 6.19 | 3.22 |
| mo072 | h | Ajudante de pedreiro. (mão de obra) | 0.520 | 3.83 | 1.99 |
| mo105 | h | Auxiliar de serviços gerais. (mão de obra) | 0.260 | 3.68 | 0.96 |
| % | % | Custos diretos complementares | 2 % | 74.13 | 1.48 |
|  |  | Custos diretos |  |  | 75.61 |
