# Ramal de descarga, embutido

- Propriedade do ficheiro: CYPE INGENIEROS, S.A.
- Formato: FIEBDC-3/2002
- Âmbito geográfico: Brasil
- Moeda: BRL
- Custos indiretos: 3.00 %
- Despesas gerais: 13.00 %
- Lucro: 6.00 %
- IVA: 17.00 %

## I Instalações

### IS Drenagem de águas

#### ISD Ramais de descarga

**ISD005** m Ramal de descarga, embutido.
Ramal de descarga, embutido, formado por tubo de PVC, série B, de 32 mm de diâmetro e 3 mm de espessura, que liga o aparelho com o tubo de queda, o coletor ou a caixa com sifão; união colada com adesivo. Inclusive líquido de limpeza, adesivo para tubos e acessórios de PVC, material auxiliar para montagem e fixação, acessórios e peças especiais.
Inclui: Marcação do traçado da tubulação e da localização dos elementos de fixação. Disposição de tubos. Fixação do material auxiliar para montagem e fixação à obra. Montagem, ligação e verificação do seu correto funcionamento.
Critério de medição de projeto: Comprimento medido segundo documentação gráfica de Projeto.
Critério de quantitativos de obra: Medir-se-á o comprimento realmente executado segundo especificações de Projeto.

| Código | Un | Descrição | Rendimento | Preço | Importância |
|---|---|---|---|---|---|
| mt36tit400a | Un | Material auxiliar para montagem e fixação das tubulações de PVC, série B, de 32 mm de diâmetro. (material) | 1.000 | 0.59 | 0.59 |
| mt36tit010ac | m | Tubo de PVC, série B, de 32 mm de diâmetro e 3 mm de espessura, com o preço incrementado em 10% relativamente a acessórios e peças especiais. (material) | 1.050 | 4.32 | 4.54 |
| mt11var009 | l | Líquido de limpeza para colagem com adesivo de tubos e acessórios de PVC. (material) | 0.020 | 112.48 | 2.25 |
| mt11var010 | l | Cola para tubos e acessórios de PVC. (material) | 0.010 | 143.35 | 1.43 |
| mo008 | h | Encanador. (mão de obra) | 0.067 | 42.82 | 2.87 |
| mo107 | h | Ajudante de encanador. (mão de obra) | 0.033 | 32.08 | 1.06 |
| % | % | Custos diretos complementares | 2 % | 12.74 | 0.25 |
|  |  | Custos diretos |  |  | 12.99 |
