# Curva horizontal 30°, para duto oval de aço galvanizado, de 360x80 mm

- Propriedade do ficheiro: CYPE INGENIEROS, S.A.
- Formato: FIEBDC-3/2002
- Âmbito geográfico: Brasil
- Custos indiretos: 3.00 %
- Despesas gerais: 13.00 %
- Lucro: 6.00 %
- IVA: 16.00 %

## I Instalações

### IS Drenagem de águas

#### ISG Ventilação mecânica para garagens

**ISG029** Un Curva horizontal 30°, para duto oval de aço galvanizado, de 360x80 mm.
Inclui: Colocação e fixação das peças especiais pré-fabricadas à rede de dutos.

| Código | Un | Descrição | Rendimento | Preço | Importância |
|---|---|---|---|---|---|
| mt42coa118aaa | Un | Curva horizontal 30°, para duto oval de aço galvanizado, de 360x80 mm. (material) | 1.000 | 211.10 | 211.10 |
| mo011 | h | Oficial de 1ª montador de dutos de chapa metálica. (mão de obra) | 0.116 | 5.81 | 0.67 |
| mo079 | h | Ajudante de montador de dutos de chapa metálica. (mão de obra) | 0.116 | 3.49 | 0.40 |
| % | % | Custos diretos complementares | 2 % | 212.17 | 4.24 |
|  |  | Custos diretos |  |  | 216.41 |
