# Caixa de extração/admissão, vazão máxima 4000 m³/h

- Propriedade do ficheiro: CYPE INGENIEROS, S.A.
- Formato: FIEBDC-3/2002
- Âmbito geográfico: Brasil
- Custos indiretos: 3.00 %
- Despesas gerais: 13.00 %
- Lucro: 6.00 %
- IVA: 16.00 %

## I Instalações

### IS Drenagem de águas

#### ISM Ventilação mecânica para habitações

**ISM034** Un Caixa de extração/admissão, vazão máxima 4000 m³/h.
Inclui: Marcação. Colocação e fixação da caixa de admissão. Ligações.

| Código | Un | Descrição | Rendimento | Preço | Importância |
|---|---|---|---|---|---|
| mt20sva014a | Un | Caixa de extração/admissão, de potência nominal 1,1 kW, motor assíncrono de 4 polos, proteção IP 55, isolamento classe F, para alimentação monofásica a 230 V e 50 Hz de frequência, vazão máxima 4000 m³/h, nível de pressão sonora 82 dBA, com boca para ligação a dutos de extração de 500 mm de diâmetro e boca de saída de 500 mm de diâmetro. (material) | 1.000 | 3890.28 | 3890.28 |
| mt20sva914a | Un | Acessórios e elementos de fixação de caixa de extração/admissão. (material) | 1.000 | 138.65 | 138.65 |
| mo009 | h | Oficial de 1ª montador. (mão de obra) | 0.174 | 5.81 | 1.01 |
| mo075 | h | Ajudante de montador. (mão de obra) | 0.174 | 3.49 | 0.61 |
| % | % | Custos diretos complementares | 2 % | 4030.55 | 80.61 |
|  |  | Custos diretos |  |  | 4111.16 |
