# Abertura de admissão direta através de parede de fachada

- Propriedade do ficheiro: CYPE INGENIEROS, S.A.
- Formato: FIEBDC-3/2002
- Âmbito geográfico: Brasil
- Custos indiretos: 3.00 %
- Despesas gerais: 13.00 %
- Lucro: 6.00 %
- IVA: 16.00 %

## I Instalações

### IS Drenagem de águas

#### ISN Ventilação natural

**ISN010** Un Abertura de admissão direta através de parede de fachada, através grelha de intempérie para instalações de ventilação, aro frontal e lâminas de chapa perfilada de aço galvanizado, de 2000x330 mm, para ventilação natural de arrumos.
Inclui: Marcação. Colocação e fixação.

| Código | Un | Descrição | Rendimento | Preço | Importância |
|---|---|---|---|---|---|
| mt42trx370ai1 | Un | Grelha de intempérie para instalações de ventilação, aro frontal e lâminas de chapa perfilada de aço galvanizado, de 2000x330 mm, tela metálica de aço galvanizado com malha de 20x20 mm. (material) | 1.000 | 460.32 | 460.32 |
| mo018 | h | Oficial de 1ª pedreiro. (mão de obra) | 0.579 | 5.63 | 3.26 |
| mo104 | h | Auxiliar de serviços gerais. (mão de obra) | 0.579 | 3.31 | 1.92 |
| % | % | Custos diretos complementares | 2 % | 465.50 | 9.31 |
|  |  | Custos diretos |  |  | 474.81 |
