# Arejador de admissão para ventilação

- Propriedade do ficheiro: CYPE INGENIEROS, S.A.
- Formato: FIEBDC-3/2002
- Âmbito geográfico: Brasil
- Moeda: BRL
- Custos indiretos: 3.00 %
- Despesas gerais: 13.00 %
- Lucro: 6.00 %
- IVA: 17.00 %

## I Instalações

### IV Ventilação

#### IVA Aberturas para ventilação

**IVA010** Un Arejador de admissão para ventilação.
Arejador de admissão graduável, de alumínio lacado em cor a escolher do catálogo RAL, vazão máxima 10 l/s, de 1200x80x12 mm, com abertura de 800x12 mm, isolamento acústico de 39 dBA e filtro antipoluição. Inclusive elementos de fixação.
Inclui: Marcação. Montagem. Colocação e fixação do arejador por cima da esquadria.
Critério de medição de projeto: Número de unidades previstas, segundo documentação gráfica de Projeto.
Critério de quantitativos de obra: Medir-se-á o número de unidades realmente executadas segundo especificações de Projeto.

| Código | Un | Descrição | Rendimento | Preço | Importância |
|---|---|---|---|---|---|
| mt42sva235a | Un | Arejador de admissão graduável, de alumínio lacado em cor a escolher do catálogo RAL, vazão máxima 10 l/s, de 1200x80x12 mm, com abertura de 800x12 mm, isolamento acústico de 39 dBA e filtro antipoluição tipo S30, para colocar em posição horizontal por cima da esquadria exterior de alumínio ou PVC, até 80 mm de profundidade, com elementos de fixação. (material) | 1.000 | 374.36 | 374.36 |
| mo011 | h | Montador. (mão de obra) | 0.157 | 40.91 | 6.42 |
| mo080 | h | Ajudante de montador. (mão de obra) | 0.157 | 30.23 | 4.75 |
| % | % | Custos diretos complementares | 2 % | 385.53 | 7.71 |
|  |  | Custos diretos |  |  | 393.24 |
