# Extrator de chaminé híbrido

- Propriedade do ficheiro: CYPE INGENIEROS, S.A.
- Formato: FIEBDC-3/2002
- Âmbito geográfico: Brasil
- Moeda: BRL
- Custos indiretos: 3.00 %
- Despesas gerais: 13.00 %
- Lucro: 6.00 %
- IVA: 17.00 %

## I Instalações

### IV Ventilação

#### IVH Ventilação híbrida

**IVH030** Un Extrator de chaminé híbrido.
Extrator estático mecânico, de 153 mm de diâmetro e 415 mm de altura, de 250 m³/h de vazão máxima, 137 W de potência máxima com motor de alimentação monofásica (230V/50Hz) e 900 r.p.m. de velocidade máxima; instalação no extremo exterior do duto de extração (boca de expulsão), em habitação unifamiliar. Inclusive material de fixação.
Inclui: Marcação. Colocação e fixação. Ligação e verificação do seu correto funcionamento.
Critério de medição de projeto: Número de unidades previstas, segundo documentação gráfica de Projeto.
Critério de quantitativos de obra: Medir-se-á o número de unidades realmente executadas segundo especificações de Projeto.

| Código | Un | Descrição | Rendimento | Preço | Importância |
|---|---|---|---|---|---|
| mt42svi020a | Un | Extrator estático mecânico, de 153 mm de diâmetro e 415 mm de altura, de 250 m³/h de vazão máxima, 137 W de potência máxima com motor de alimentação monofásica (230V/50Hz) e 900 r.p.m. de velocidade máxima. (material) | 1.000 | 6159.14 | 6159.14 |
| mt42sva300 | Un | Material de fixação para dutos de ventilação. (material) | 1.000 | 20.33 | 20.33 |
| mo011 | h | Montador. (mão de obra) | 0.209 | 42.82 | 8.95 |
| mo080 | h | Ajudante de montador. (mão de obra) | 0.209 | 31.49 | 6.58 |
| % | % | Custos diretos complementares | 2 % | 6195.00 | 123.90 |
|  |  | Custos diretos |  |  | 6318.90 |
