# Dispositivo de controle centralizado

- Propriedade do ficheiro: CYPE INGENIEROS, S.A.
- Formato: FIEBDC-3/2002
- Âmbito geográfico: Brasil
- Moeda: BRL
- Custos indiretos: 3.00 %
- Despesas gerais: 13.00 %
- Lucro: 6.00 %
- IVA: 17.00 %

## I Instalações

### IV Ventilação

#### IVH Ventilação híbrida

**IVH040** Un Dispositivo de controle centralizado.
Dispositivo de controle centralizado constituído por armário de programação composto por caixa de superfície estanque, de 300x200x150 mm, disjuntor, transformador e programador eletrônico, para controle de até 3 extratores estáticos mecânicos em habitação unifamiliar, com sistema automático de funcionamento simultâneo e anemómetro; instalação em habitação unifamiliar. Inclusive tubo protetor dos cabos e cabos.
Inclui: Implantação do percurso da canalização elétrica. Colocação do dispositivo de controle centralizado. Colocação e fixação de tubos. Colocação de cabos. Ligação.
Critério de medição de projeto: Número de unidades previstas, segundo documentação gráfica de Projeto.
Critério de quantitativos de obra: Medir-se-á o número de unidades realmente executadas segundo especificações de Projeto.

| Código | Un | Descrição | Rendimento | Preço | Importância |
|---|---|---|---|---|---|
| mt42svi025a | Un | Armário de programação, composto por caixa de superfície estanque, de 300x200x150 mm, disjuntor, transformador e programador eletrônico, para controle de até 3 extratores estáticos mecânicos em habitação unifamiliar. (material) | 1.000 | 6750.90 | 6750.90 |
| mt42svi027a | Un | Sistema automático de funcionamento simultâneo. (material) | 1.000 | 1909.59 | 1909.59 |
| mt42svi028a | Un | Anemómetro. (material) | 1.000 | 6804.40 | 6804.40 |
| mt35aia090ca | m | Tubo rígido de PVC, roscável, dobrável a quente, de cor preto, de 16 mm de diâmetro nominal, para canalização fixa na superfície. Resistência à compressão 1250 N, resistência ao impacto 2 joules, temperatura de trabalho -5°C até 60°C, com grau de proteção IP547, propriedades eléctricas: isolante, não propagador da chama. Inclusive abraçadeiras, elementos de fixação e acessórios (curvas, manguitos, tês, cotovelos e curvas flexíveis). (material) | 6.000 | 9.18 | 55.08 |
| mt35cep010aa | m | Cabo unipolar H07V-U, sendo a sua tensão atribuída de 450/750 V, reação ao fogo classe Eca segundo NP EN 50575, com condutor unifilar de cobre classe 1 de 1,5 mm² de seção, com isolamento de PVC. (material) | 18.000 | 0.59 | 10.62 |
| mo003 | h | Eletricista. (mão de obra) | 0.575 | 42.82 | 24.62 |
| mo102 | h | Ajudante de eletricista. (mão de obra) | 0.575 | 32.08 | 18.45 |
| % | % | Custos diretos complementares | 2 % | 15573.66 | 311.47 |
|  |  | Custos diretos |  |  | 15885.13 |
