# Extrator para banheiro

- Propriedade do ficheiro: CYPE INGENIEROS, S.A.
- Formato: FIEBDC-3/2002
- Âmbito geográfico: Brasil
- Moeda: BRL
- Custos indiretos: 3.00 %
- Despesas gerais: 13.00 %
- Lucro: 6.00 %
- IVA: 17.00 %

## I Instalações

### IV Ventilação

#### IVM Ventilação mecânica

**IVM014** Un Extrator para banheiro.
Extrator para banheiro formado por ventilador helicoidal extraplano, velocidade 2350 r.p.m., potência máxima de 9 W, vazão de descarga livre 80 m³/h, nível de pressão sonora de 33 dBA, de dimensões 121x94x121 mm, diâmetro de saída 94 mm, cor branca, motor para alimentação monofásica a 230 V e 50 Hz de frequência. Inclusive acessórios e elementos de fixação.
Inclui: Marcação. Colocação e fixação. Ligação e verificação do seu correto funcionamento.
Critério de medição de projeto: Número de unidades previstas, segundo documentação gráfica de Projeto.
Critério de quantitativos de obra: Medir-se-á o número de unidades realmente executadas segundo especificações de Projeto.

| Código | Un | Descrição | Rendimento | Preço | Importância |
|---|---|---|---|---|---|
| mt42ebs070a | Un | Ventilador helicoidal extraplano, velocidade 2350 r.p.m., potência máxima de 9 W, vazão de descarga livre 80 m³/h, nível de pressão sonora de 33 dBA, de dimensões 121x94x121 mm, diâmetro de saída 94 mm, cor branca, motor para alimentação monofásica a 230 V e 50 Hz de frequência. (material) | 1.000 | 440.99 | 440.99 |
| mo003 | h | Eletricista. (mão de obra) | 0.209 | 42.82 | 8.95 |
| mo102 | h | Ajudante de eletricista. (mão de obra) | 0.209 | 32.08 | 6.70 |
| % | % | Custos diretos complementares | 2 % | 456.64 | 9.13 |
|  |  | Custos diretos |  |  | 465.77 |
