# Grelha para interiores

- Propriedade do ficheiro: CYPE INGENIEROS, S.A.
- Formato: FIEBDC-3/2002
- Âmbito geográfico: Brasil
- Moeda: BRL
- Custos indiretos: 3.00 %
- Despesas gerais: 13.00 %
- Lucro: 6.00 %
- IVA: 17.00 %

## I Instalações

### IV Ventilação

#### IVM Ventilação mecânica

**IVM023** Un Grelha para interiores.
Grelha de plástico, com lâminas horizontais fixas, saída de ar perpendicular à grelha, cor branca RAL 9010, para duto de admissão ou extração, de 125 mm de diâmetro. Inclusive elementos de fixação.
Inclui: Marcação. Colocação e fixação.
Critério de medição de projeto: Número de unidades previstas, segundo documentação gráfica de Projeto.
Critério de quantitativos de obra: Medir-se-á o número de unidades realmente executadas segundo especificações de Projeto.

| Código | Un | Descrição | Rendimento | Preço | Importância |
|---|---|---|---|---|---|
| mt42sva140a | Un | Grelha de plástico, com lâminas horizontais fixas, saída de ar perpendicular à grelha, cor branca RAL 9010, para duto de admissão ou extração, de 125 mm de diâmetro, com elementos de fixação. (material) | 1.000 | 128.84 | 128.84 |
| mo011 | h | Montador. (mão de obra) | 0.157 | 42.82 | 6.72 |
| mo080 | h | Ajudante de montador. (mão de obra) | 0.157 | 31.49 | 4.94 |
| % | % | Custos diretos complementares | 2 % | 140.50 | 2.81 |
|  |  | Custos diretos |  |  | 143.31 |
