# Grelha para exteriores

- Propriedade do ficheiro: CYPE INGENIEROS, S.A.
- Formato: FIEBDC-3/2002
- Âmbito geográfico: Brasil
- Moeda: BRL
- Custos indiretos: 3.00 %
- Despesas gerais: 13.00 %
- Lucro: 6.00 %
- IVA: 17.00 %

## I Instalações

### IV Ventilação

#### IVM Ventilação mecânica

**IVM024** Un Grelha para exteriores.
Grelha circular de plástico, com lâminas horizontais fixas, saída de ar com inclinação de 15°, cor branca RAL 9010, com mosquiteiro, para duto de admissão ou extração, de 100 mm de diâmetro. Inclusive elementos de fixação.
Inclui: Marcação. Colocação e fixação.
Critério de medição de projeto: Número de unidades previstas, segundo documentação gráfica de Projeto.
Critério de quantitativos de obra: Medir-se-á o número de unidades realmente executadas segundo especificações de Projeto.

| Código | Un | Descrição | Rendimento | Preço | Importância |
|---|---|---|---|---|---|
| mt42sva170a | Un | Grelha circular de plástico, com lâminas horizontais fixas, saída de ar com inclinação de 15°, cor branca RAL 9010, com mosquiteiro, para duto de admissão ou extração, de 100 mm de diâmetro, com elementos de fixação. (material) | 1.000 | 68.53 | 68.53 |
| mo011 | h | Montador. (mão de obra) | 0.261 | 42.82 | 11.18 |
| mo080 | h | Ajudante de montador. (mão de obra) | 0.261 | 31.49 | 8.22 |
| % | % | Custos diretos complementares | 2 % | 87.93 | 1.76 |
|  |  | Custos diretos |  |  | 89.69 |
