# Grupo de ventilação para instalação individual

- Propriedade do ficheiro: CYPE INGENIEROS, S.A.
- Formato: FIEBDC-3/2002
- Âmbito geográfico: Brasil
- Moeda: BRL
- Custos indiretos: 3.00 %
- Despesas gerais: 13.00 %
- Lucro: 6.00 %
- IVA: 17.00 %

## I Instalações

### IV Ventilação

#### IVM Ventilação mecânica

**IVM031** Un Grupo de ventilação para instalação individual.
Grupo de ventilação higro-regulável composto por ventilador centrífugo, com motor de duas velocidades para alimentação monofásica a 230 V e 50 Hz de frequência, com proteção térmica, carcaça exterior de plástico de 260x268x303 mm e caixa de bornes com condensador, de potência nominal 45 W, vazão máxima 250 m³/h, com 5 bocas de entrada, 4 para ligação a dutos de extração de 80 mm de diâmetro e 1 para ligação o duto de extração de 125 mm de diâmetro e boca de saída superior de 125 mm de diâmetro, com interruptor remoto para embutir. Inclusive elementos de fixação, tubo protetor dos cabos e cabos.
Inclui: Marcação. Colocação e fixação do grupo. Montagem e ligação do interruptor remoto. Ligação à rede elétrica. Ligação dos dutos. Verificação do seu correto funcionamento.
Critério de medição de projeto: Número de unidades previstas, segundo documentação gráfica de Projeto.
Critério de quantitativos de obra: Medir-se-á o número de unidades realmente executadas segundo especificações de Projeto.

| Código | Un | Descrição | Rendimento | Preço | Importância |
|---|---|---|---|---|---|
| mt42svi310a | Un | Grupo de ventilação higro-regulável composto por ventilador centrífugo, com motor de duas velocidades para alimentação monofásica a 230 V e 50 Hz de frequência, com proteção térmica, carcaça exterior de plástico de 260x268x303 mm e caixa de bornes com condensador, de potência nominal 45 W, vazão máxima 250 m³/h, com 5 bocas de entrada, 4 para ligação a dutos de extração de 80 mm de diâmetro e 1 para ligação o duto de extração de 125 mm de diâmetro e boca de saída superior de 125 mm de diâmetro, com elementos de fixação. (material) | 1.000 | 1607.77 | 1607.77 |
| mt42svi315a | Un | Interruptor remoto para embutir, para alteração de velocidade de grupo de ventilação. (material) | 1.000 | 73.08 | 73.08 |
| mt35tpt010ae | m | Tubo rígido de PVC VD-M de 16 mm de diâmetro exterior e 1,3 mm de espessura. Resistência à compressão 750 N, resistência ao impacto 2 joules, temperatura de trabalho -5°C até 60°C, classificação 3321, com o preço incrementado em 20% relativamente a acessórios e peças especiais. (material) | 3.000 | 2.09 | 6.27 |
| mt35cep010aa | m | Cabo unipolar H07V-U, sendo a sua tensão atribuída de 450/750 V, reação ao fogo classe Eca segundo NP EN 50575, com condutor unifilar de cobre classe 1 de 1,5 mm² de seção, com isolamento de PVC. (material) | 6.000 | 0.52 | 3.12 |
| mo011 | h | Montador. (mão de obra) | 0.366 | 40.91 | 14.97 |
| mo080 | h | Ajudante de montador. (mão de obra) | 0.366 | 30.23 | 11.06 |
| % | % | Custos diretos complementares | 2 % | 1716.27 | 34.33 |
|  |  | Custos diretos |  |  | 1750.60 |
